# Treppenhausanstrich, Ostpreußendamm 135 - 135 d
Angebotsaufforderung (GAEB 90, DA83)
Währung: EUR

## TH Ostpreußendamm 135 - 135 d, 12207 Ber
Datum: 04.11.24

### Bereich 1 Ostpreußendamm 135, 12207 Berlin

### Bereich 2 Maler- & Lackierarbeiten

#### Abschnitt 2.1 Allgemeine Vorarbeiten

**2.1.10 Bodenlächen mit Filzpappe schützen**
Filzpappe liefern und Bodenflächen abdecken und vor
Verschmutzung schützen.  Eventuelle Abklebearbeiten
sowie die Entsorgung nach Abschluss der Arbeiten sind
in den Preis einzukalkulieren.
Menge: 41,000 m²

**2.1.20 Flächen mit Folie schützen**
Abdeckfolie liefern und Bodenflächen, Treppen, Fenster
etc. abdecken und vor Verschmutzung schützen.
Eventuelle Abklebearbeiten sowie die Entsorgung nach
Abschluss der Arbeiten sind in den Preis
einzukalkulieren.
Menge: 55,000 m²

#### Abschnitt 2.2 Wand- und Deckenflächen vorbehandeln

**2.2.10 Flächen grundieren**
Wand- oder Deckenflächen mit einer für den Untergrund
geeigneten und dem weiteren Aufbau erforderlichen
Grundbeschichtung nach Herstellervorgabe grundieren.

Brillux  Lacryl Tiefgrund ELF 595 oder siehe Tabelle
  C)
GEWERKESPEZIFISCHE VORBEMERKUNGEN Abs.4
Menge: 149,000 m²

**2.2.20 Flächen spachteln**
-nur auf Anweisung der Bauleitung-

Wand- oder Deckenflächen vollflächig mit einer
geeigneten Spachtelmasse nach Herstellervorgabe
spachteln, glätten und planschleifen einschl.
Grundierung.

Brillux  Lacryl Tiefgrund ELF 595  oder siehe
Tabelle  C)
GEWERKESPEZIFISCHE VORBEMERKUNGEN Abs.4

Brillux  Füll- und Spachtelmasse 143  oder siehe
Tabelle  C)
GEWERKESPEZIFISCHE VORBEMERKUNGEN Abs.4
Menge: 20,000 m²

#### Abschnitt 2.3 Wand- und Deckenflächen bearbeiten

**2.3.10 Deckenflächen mit Dispersionsfarbe streichen**
Deckenflächen auf vorbereitetem Untergrund mit
waschbeständiger Dispersionsfarbe für Innen deckend
beschichten.

Brillux  Malerweiß ELF  oder siehe Tabelle
  C)
GEWERKESPEZIFISCHE VORBEMERKUNGEN Abs.4

Nassabriebbeständigkeit: Klasse 3

Farbton: weiss oder hellgetönt
Menge: 37,000 m²

**2.3.20 Wandflächen mit Dispersionsfarbe streichen**
Wandflächen auf vorbereitetem Untergrund mit
scheuerbeständiger Dispersionsfarbe für Innen deckend
beschichten.

Brillux  Glemalux ELF 1000  oder siehe Tabelle
  C) GEWERKESPEZIFISCHE
VORBEMERKUNGEN Abs.4

Nassabriebbeständigkeit: Klasse 1

Farbton: weiss oder hellgetönt
Menge: 115,000 m²

**2.3.30 Flächen mit Latexfarbe streichen**
-nur auf Anweisung der Bauleitung-

Wandflächen im Sockelbereich auf vorbereitetem
Untergrund mit scheuerbeständiger Dispersionsfarbe,
seidenglänzend oder hochglänzend, deckend beschichten.

Brillux  Hochglanzlatex  ELF 996  oder siehe Tabelle
  C)
GEWERKESPEZIFISCHE VORBEMERKUNGEN Abs.4

Nassabriebbeständigkeit: Klasse 1

Farbton: weiss oder hellgetönt
Menge: 9,000 m²

**2.3.40 Zulage: Anstrich Farbton -mittel getönt**
Mittel getönte Anstriche der Nassabriebbeständigkeit:
Klasse 1, 2 und 3

Farbton: nach Vorgabe der Bauleitung
Menge: 1,000 m²

**2.3.50 Zulage: Anstrich Farbton -satt getönt**
Satt getönte Anstriche der Nassabriebbeständigkeit:
Klasse 1, 2 und 3

Farbton: nach Vorgabe der Bauleitung
Menge: 1,000 m²

**2.3.60 Zulage: Anstrich Farbton -Vollton-**
Vollton, Anstriche der Nassabriebbeständigkeit: Klasse
1, 2 und 3

Farbton: nach Vorgabe der Bauleitung
Menge: 1,000 m²

**2.3.70 Zulage: scharfkantiges Abkleben für 2-farbige Anstriche**
-nur auf Anweisung der Bauleitung-

Zulage Für scharfkantiges Abkleben für 2-farbige
Anstricharbeiten um einen sauberen, geraden Übergang
von einem Farbton zum anderen zu gewährleisten
Menge: 42,000 lfm

**2.3.80 Versiegelung mit Acrylat**
Fugen zwischen Putz-, Beton- und Gipskartonflächen oder
ähnlichen Baustoffen mit dauerelastischer
Acryl-Fugenmasse versiegeln, einschl. abkleben falls
erforderlich.

Brillux  Acryl-Dichtmasse 395  oder siehe Tabelle
  C)
GEWERKESPEZIFISCHE VORBEMERKUNGEN Abs.4
Menge: 110,000 lfm

#### Abschnitt 2.4 Holzflächen bearbeiten

**2.4.10 Holz - Türen lackieren -innen-**
Türen, Futter und Bekleidungen etc., innen,
wie folgt behandeln:

Den vorhandenen Altanstrich auf Haft- und Tragfähigkeit
prüfen. Ein nicht tragfähiger Untergrund ist
vollständig, wenn erforderlich auch ganzflächig, nach
Art des Bieters zu entfernen. Flächen sind zu reinigen,
anzulaugen und aufzurauhen. Vorhandene Übergänge zur
Altbeschichtung sind beizuschleifen und zu spachteln.
Freigelegte Flächen sind zu grundieren. Fugen, Löcher
und
Risse sind mit Holzspachtel auszuspachteln. Loser und
schadhafter Kitt der Falze von Fenstern und Türen ist
zu entfernen und mit Kitt beizuarbeiten. Vorhandene
Eisenteile sind zu entrosten und mit Korrosionsschutz
zu grundieren.
Sämtliche Arbeiten wie das Entfernen von Altanstrichen,
das Schleifen und Spachteln von Holzflächen und
notwendige zusätzliche Grundier-, Zwischen- und
Schlussbeschichtungen sind in den Preis
einzukalkulieren.
einschl. aller Nebenarbeiten

Grundbeschichtung:
Brillux  Hydro-PU-Tec Vorlack 2020 oder siehe Tabelle
  C)
GEWERKESPEZIFISCHE VORBEMERKUNGEN Abs.4

Zwischenbeschichtung:
Brillux  Hydro-PU-Tec Seidenmattlack 2088 oder siehe
Tabelle  C)
GEWERKESPEZIFISCHE VORBEMERKUNGEN Abs.4

Schlussbeschichtung:
Brillux  Hydro-PU-Tec Seidenmattlack 2088 oder siehe
Tabelle  C)
GEWERKESPEZIFISCHE VORBEMERKUNGEN Abs.4

Farbton: nach Angabe der Bauleitung
Menge: 18,000 m²

**2.4.20 Holz - Türen lackieren -außen-**
Türen, Futter und Bekleidungen etc., aussen, (wie
Hoftüren, Balkontüren, etc...)
wie folgt behandeln:

Den vorhandenen Altanstrich auf Haft- und Tragfähigkeit
prüfen. Ein nicht tragfähiger Untergrund ist
vollständig, wenn erforderlich auch ganzflächig, nach
Art des Bieters zu entfernen. Flächen sind zu reinigen,
anzulaugen und aufzurauhen. Vorhandene Übergänge zur
Altbeschichtung sind beizuschleifen und zu spachteln.
Freigelegte Flächen sind zu grundieren. Fugen, Löcher
und
Risse sind mit Holzspachtel auszuspachteln. Loser und
schadhafter Kitt der Falze von Fenstern und Türen ist
zu entfernen und mit Kitt beizuarbeiten. Vorhandene
Eisenteile sind zu entrosten und mit Korrosionsschutz
zu grundieren.
Sämtliche Arbeiten wie das Entfernen von Altanstrichen,
das Schleifen und Spachteln von Holzflächen und
notwendige zusätzliche Grundier-, Zwischen- und
Schlussbeschichtungen sind in den Preis
einzukalkulieren.
einschl. aller Nebenarbeiten

Grundbeschichtung:
Brillux  Impredur Grund 835 oder siehe Tabelle
  C) GEWERKESPEZIFISCHE
VORBEMERKUNGEN Abs.4

Zwischenbeschichtung:
Brillux  Hochglanzlack 840 oder siehe Tabelle
  C) GEWERKESPEZIFISCHE
VORBEMERKUNGEN Abs.4

Schlussbeschichtung:
Brillux  Hochglanzlack 840 oder siehe Tabelle
  C) GEWERKESPEZIFISCHE
VORBEMERKUNGEN Abs.4

Farbton: nach Angabe der Bauleitung
Menge: 11,000 m²

**2.4.30 Zulage: Anstrich Farbton -mittel getönt-**
Mittel getönte Anstriche

Farbton: nach Vorgabe der Bauleitung
Menge: 1,000 m²

**2.4.40 Zulage: Anstrich Farbton -satt getönt-**
Satt getönte Anstriche

Farbton: nach Vorgabe der Bauleitung
Menge: 1,000 m²

**2.4.50 Zulage: Anstrich Farbton -Vollton-**
Vollton, Anstriche

Farbton: nach Vorgabe der Bauleitung
Menge: 1,000 m²

#### Abschnitt 2.5 Metallflächen bearbeiten

**2.5.10 Metall - Türen lackieren -innen-**
Metall - Türen, beidseitig, innen, wie folgt behandeln:

Den vorhandenen Altanstrich auf Haft- und Tragfähigkeit
prüfen. Ein nicht haft- und tragfähiger Untergrund ist
vollständig, wenn erforderlich auch ganzflächig, nach
Art des Bieters zu entfernen. Flächen sind zu reinigen,
gründlich zu entrosten und aufzurauhen.Vorhandene
Übergänge zur Altbeschichtung sind beizuschleifen und
zu spachteln. Freigelegte Flächen sind mit
Korrosionsschutz zu grundieren. Die Vorbehandelten
Flächen sind anschließend mit einer Grund-, Zwischen-,
und Schlussbeschichtung zu versehen.
Sämtliche Arbeiten wie das Entfernen von Altanstrichen,
das Schleifen und Spachteln von Metallflächen und
notwendige zusätzliche Grundier-, Zwischen- und
Schlussanstriche sind in den Preis einzukalkulieren.
einschl. aller Nebenarbeiten

Grundbeschichtung:
 Brillux  Hydro-PU-Tec Vorlack 2020 oder siehe Tabelle
  C)
GEWERKESPEZIFISCHE VORBEMERKUNGEN Abs.4

Zwischenbeschichtung:
Brillux  Hydro-PU-Tec Seidenmattlack 2088 oder siehe
Tabelle  C)
GEWERKESPEZIFISCHE VORBEMERKUNGEN Abs.4

Schlussbeschichtung:
Brillux  Hydro-PU-Tec Seidenmattlack 2088 oder siehe
Tabelle  C)
GEWERKESPEZIFISCHE VORBEMERKUNGEN Abs.4

Farbton: nach Angabe der Bauleitung
Menge: 3,500 m²

**2.5.20 Metall - Zargen lackieren -innen-**
Metall - Zargen, innen, wie folgt behandeln:

Den vorhandenen Altanstrich auf Haft- und Tragfähigkeit
prüfen. Ein nicht haft- und tragfähiger Untergrund ist
vollständig, wenn erforderlich auch ganzflächig, nach
Art des Bieters zu entfernen. Flächen sind zu reinigen,
gründlich zu entrosten und aufzurauhen.Vorhandene
Übergänge zur Altbeschichtung sind beizuschleifen und
zu spachteln. Freigelegte Flächen sind mit
Korrosionsschutz zu grundieren. Die Vorbehandelten
Flächen sind anschließend mit einer Grund-, Zwischen-,
und Schlussbeschichtung zu versehen.
Sämtliche Arbeiten wie das Entfernen von Altanstrichen,
das Schleifen und Spachteln von Metallflächen und
notwendige zusätzliche Grundier-, Zwischen- und
Schlussanstriche sind in den Preis einzukalkulieren.
einschl. aller Nebenarbeiten

Grundbeschichtung:
 Brillux  Hydro-PU-Tec Vorlack 2020 oder siehe Tabelle
  C)
GEWERKESPEZIFISCHE VORBEMERKUNGEN Abs.4

Zwischenbeschichtung:
Brillux  Hydro-PU-Tec Seidenmattlack 2088 oder siehe
Tabelle  C)
GEWERKESPEZIFISCHE VORBEMERKUNGEN Abs.4

Schlussbeschichtung:
Brillux  Hydro-PU-Tec Seidenmattlack 2088 oder siehe
Tabelle  C)
GEWERKESPEZIFISCHE VORBEMERKUNGEN Abs.4

Farbton: nach Angabe der Bauleitung
Menge: 50,000 lfm

**2.5.30 Metall - Geländer und Gitter lackieren -innen-**
Metall - Geländer und sonstiges Gitterwerk innen wie
folgt behandeln:

Den vorhandenen Altanstrich auf Haft- und Tragfähigkeit
prüfen. Ein nicht haft- und tragfähiger Untergrund ist
vollständig, wenn erforderlich auch ganzflächig, nach
Art des Bieters zu entfernen. Flächen sind zu reinigen,
gründlich zu entrosten und aufzurauhen.Vorhandene
Übergänge zur Altbeschichtung sind beizuschleifen und
zu spachteln. Freigelegte Flächen sind mit
Korrosionsschutz zu grundieren. Die Vorbehandelten
Flächen sind anschließend mit einer Grund-, Zwischen-,
und Schlussbeschichtung zu versehen.
Sämtliche Arbeiten wie das Entfernen von Altanstrichen,
das Schleifen und Spachteln von Metallflächen und
notwendige zusätzliche Grundier-, Zwischen- und
Schlussanstriche sind in den Preis einzukalkulieren.
einschl. aller Nebenarbeiten

Grundbeschichtung:
 Brillux  Hydro-PU-Tec Vorlack 2020 oder siehe Tabelle
  C)
GEWERKESPEZIFISCHE VORBEMERKUNGEN Abs.4

Zwischenbeschichtung:
Brillux  Hydro-PU-Tec Seidenmattlack 2088 oder siehe
Tabelle  C)
GEWERKESPEZIFISCHE VORBEMERKUNGEN Abs.4

Schlussbeschichtung:
Brillux  Hydro-PU-Tec Seidenmattlack 2088 oder siehe
Tabelle  C)
GEWERKESPEZIFISCHE VORBEMERKUNGEN Abs.4

Farbton: nach Angabe der Bauleitung

Das Aufmass erfolgt einseitig
Menge: 9,000 m²

**2.5.40 Metall - Rohre, Flacheisen etc. lackieren -innen-**
Metallrohre bis 60 mm Durchmesser bzw. Seitenlänge,
Flacheisen bis 60 mm Breite und ähnliches innen wie
folgt behandeln:

Den vorhandenen Altanstrich auf Haft- und Tragfähigkeit
prüfen. Ein nicht haft- und tragfähiger Untergrund ist
vollständig, wenn erforderlich auch ganzflächig, nach
Art des Bieters zu entfernen. Flächen sind zu reinigen,
gründlich zu entrosten und aufzurauhen.Vorhandene
Übergänge zur Altbeschichtung sind beizuschleifen und
zu spachteln. Freigelegte Flächen sind mit
Korrosionsschutz zu grundieren. Die Vorbehandelten
Flächen sind anschließend mit einer Grund-, Zwischen-,
und Schlussbeschichtung zu versehen.
Sämtliche Arbeiten wie das Entfernen von Altanstrichen,
das Schleifen und Spachteln von Metallflächen und
notwendige zusätzliche Grundier-, Zwischen- und
Schlussanstriche sind in den Preis einzukalkulieren.
einschl. aller Nebenarbeiten

Grundbeschichtung:
Brillux  Impredur Grund 835 oder gleichwertig

Zwischenbeschichtungen:
Brillux  Hochglanzlack 840 oder gleichwertig

Schlussbeschichtung:
Brillux  Hochglanzlack 840 oder gleichwertig

Farbton: nach Angabe der Bauleitung
Menge: 21,000 lfm

**2.5.50 Zulage: Anstrich Farbton -mittel getönt-**
Mittel getönte Anstriche

Farbton: nach Vorgabe der Bauleitung
Menge: 1,000 m²

**2.5.60 Zulage: Anstrich Farbton -satt getönt-**
Satt getönte Anstriche

Farbton: nach Vorgabe der Bauleitung
Menge: 1,000 m²

**2.5.70 Zulage: Anstrich Farbton -Vollton-**
Vollton, Anstriche

Farbton: nach Vorgabe der Bauleitung
Menge: 1,000 m²

**2.5.80 Heizungsrohre lackieren**
Heizungsrohre bis 50mm Durchmesser wie folgt behandeln:

Den vorhandenen Altanstrich auf Haft- und Tragfähigkeit
prüfen. Ein nicht haft- und tragfähiger Untergrund ist
vollständig, wenn erforderlich auch ganzflächig, nach
Art des Bieters zu entfernen. Flächen sind zu reinigen,
gründlich zu entrosten und aufzurauhen.Vorhandene
Übergänge zur Altbeschichtung sind beizuschleifen und
zu spachteln. Freigelegte Flächen sind mit
Korrosionsschutz zu grundieren. Die Vorbehandelten
Flächen sind anschließend mit einer Grund-, Zwischen-,
und Schlussbeschichtung zu versehen.
Sämtliche Arbeiten wie das Entfernen von Altanstrichen,
das Schleifen und Spachteln von Metallflächen und
notwendige zusätzliche Grundier-, Zwischen- und
Schlussanstriche sind in den Preis einzukalkulieren.
einschl. aller Nebenarbeiten

Grund-, und Schlussbeschichtung:
Brillux  Lacryl Heizkörperlack 265 oder siehe Tabelle
  C)
GEWERKESPEZIFISCHE VORBEMERKUNGEN Abs.4

Farbton: weiss
Menge: 2,500 lfm

### Bereich 3 Sonstiges

#### Abschnitt 3.1 Fliesen entfernen

**3.1.10 Fliesen an den Kopfwänden entfernen**
Wandfliesen einschl. Fliesenkleber entfernen,
Untergrund reinigen und anfallenden Bauschutt
fachgerecht entsorgen
Menge: 9,000 m²

#### Abschnitt 3.2 Trockenbauarbeiten

**3.2.10 Installationsschachtwand F90-A/ I 90 zweiseitig nach DIN 4102, vertikal**
Installationsschachtwand F90-A / I 90 zweiseitig nach
DIN 4102, horizontal und vertikal liefern und
fachgerecht montieren aus 2 x 25 mm
Silikat-Brandschutzbauplatten, zementgebunden,
wasserbeständig Z1 nach DIN EN 12467-12, Rohdichte ca.
8770 kg/m3, Druckfestigkeit ca 9,3 N/mm² nach DIN EN
826, nicht brennbar-A1, qualitätsgesichert nach ISO
9001.

Dem Angebot ist der gültige allgemeine bauaufsichtliche
Nachweis der angebotenen Konstruktion beizufügen.

Vertikal:

Wandhöhe:  10,00 m
Wandbreite:  0,50 m
Wandtiefe:  0,15 m

System:

Promat  Promat-Konstruktion 450.41 oder gleichwertig

Platten:

Promat  Promatect-H-Silikat- Bauschutzplatte oder
gleichwertig
Menge: 10,000 lfm

**3.2.20 Installationsschachtwand F90-A/ I 90 zweiseitig nach DIN 4102, horizontal**
Installationsschachtwand F90-A / I 90 zweiseitig nach
DIN 4102, horizontal und vertikal liefern und
fachgerecht montieren aus 2 x 25 mm
Silikat-Brandschutzbauplatten, zementgebunden,
wasserbeständig Z1 nach DIN EN 12467-12, Rohdichte ca.
8770 kg/m3, Druckfestigkeit ca 9,3 N/mm² nach DIN EN
826, nicht brennbar-A1, qualitätsgesichert nach ISO
9001.

Dem Angebot ist der gültige allgemeine bauaufsichtliche
Nachweis der angebotenen Konstruktion beizufügen.

Horizontal:

Wandhöhe:  0,20 m
Wandbreite:  2,37 m
Wandtiefe:  0,15 m

System:

Promat  Promat-Konstruktion 450.41 oder gleichwertig

Platten:

Promat  Promatect-H-Silikat- Bauschutzplatte oder
gleichwertig
Menge: 7,500 lfm

#### Abschnitt 3.3 Briefkastenschlitze verschließen

**3.3.10 Briefkastenschlitze an WET verschließen**
Briefkastenschlitze verschließen mittels Blecheinlage
Abmessungen Blech ca.: 100x250 mm
Menge: 9,000 St

### Bereich 4 Stundenlohnarbeiten

#### Abschnitt 4.1 Facharbeiter

**4.1.10 Maler - Geselle**
*** Bedarfsposition mit GB
-nur nach Absprache mit der Bauleitung-

Stundenlohnarbeiten werden nur nach Erteilung
gesonderter Beauftragung ausgeführt und vergütet. Die
Kosten der Regiearbeit sind vorab der Bauleitung
schriftlich anzugeben.
Die Abrechnung erfolgt nach Verrechnungssätzen gegen
Nachweis der tatsächlich geleisteten Stunden
Menge: 5,000 Std

### Bereich 5 Ostpreußendamm 135 a, 12207 Berlin

### Bereich 6 Maler- & Lackierarbeiten

#### Abschnitt 6.1 Allgemeine Vorarbeiten

**6.1.10 Bodenlächen mit Filzpappe schützen**
Filzpappe liefern und Bodenflächen abdecken und vor
Verschmutzung schützen.  Eventuelle Abklebearbeiten
sowie die Entsorgung nach Abschluss der Arbeiten sind
in den Preis einzukalkulieren.
Menge: 41,000 m²

**6.1.20 Flächen mit Folie schützen**
Abdeckfolie liefern und Bodenflächen, Treppen, Fenster
etc. abdecken und vor Verschmutzung schützen.
Eventuelle Abklebearbeiten sowie die Entsorgung nach
Abschluss der Arbeiten sind in den Preis
einzukalkulieren.
Menge: 55,000 m²

#### Abschnitt 6.2 Wand- und Deckenflächen vorbehandeln

**6.2.10 Flächen grundieren**
Wand- oder Deckenflächen mit einer für den Untergrund
geeigneten und dem weiteren Aufbau erforderlichen
Grundbeschichtung nach Herstellervorgabe grundieren.

Brillux  Lacryl Tiefgrund ELF 595 oder siehe Tabelle
  C)
GEWERKESPEZIFISCHE VORBEMERKUNGEN Abs.4
Menge: 149,000 m²

**6.2.20 Flächen spachteln**
-nur auf Anweisung der Bauleitung-

Wand- oder Deckenflächen vollflächig mit einer
geeigneten Spachtelmasse nach Herstellervorgabe
spachteln, glätten und planschleifen einschl.
Grundierung.

Brillux  Lacryl Tiefgrund ELF 595  oder siehe
Tabelle  C)
GEWERKESPEZIFISCHE VORBEMERKUNGEN Abs.4

Brillux  Füll- und Spachtelmasse 143  oder siehe
Tabelle  C)
GEWERKESPEZIFISCHE VORBEMERKUNGEN Abs.4
Menge: 20,000 m²

#### Abschnitt 6.3 Wand- und Deckenflächen bearbeiten

**6.3.10 Deckenflächen mit Dispersionsfarbe streichen**
Deckenflächen auf vorbereitetem Untergrund mit
waschbeständiger Dispersionsfarbe für Innen deckend
beschichten.

Brillux  Malerweiß ELF  oder siehe Tabelle
  C)
GEWERKESPEZIFISCHE VORBEMERKUNGEN Abs.4

Nassabriebbeständigkeit: Klasse 3

Farbton: weiss oder hellgetönt
Menge: 37,000 m²

**6.3.20 Wandflächen mit Dispersionsfarbe streichen**
Wandflächen auf vorbereitetem Untergrund mit
scheuerbeständiger Dispersionsfarbe für Innen deckend
beschichten.

Brillux  Glemalux ELF 1000  oder siehe Tabelle
  C) GEWERKESPEZIFISCHE
VORBEMERKUNGEN Abs.4

Nassabriebbeständigkeit: Klasse 1

Farbton: weiss oder hellgetönt
Menge: 115,000 m²

**6.3.30 Flächen mit Latexfarbe streichen**
-nur auf Anweisung der Bauleitung-

Wandflächen im Sockelbereich auf vorbereitetem
Untergrund mit scheuerbeständiger Dispersionsfarbe,
seidenglänzend oder hochglänzend, deckend beschichten.

Brillux  Hochglanzlatex  ELF 996  oder siehe Tabelle
  C)
GEWERKESPEZIFISCHE VORBEMERKUNGEN Abs.4

Nassabriebbeständigkeit: Klasse 1

Farbton: weiss oder hellgetönt
Menge: 9,000 m²

**6.3.40 Zulage: Anstrich Farbton -mittel getönt**
Mittel getönte Anstriche der Nassabriebbeständigkeit:
Klasse 1, 2 und 3

Farbton: nach Vorgabe der Bauleitung
Menge: 1,000 m²

**6.3.50 Zulage: Anstrich Farbton -satt getönt**
Satt getönte Anstriche der Nassabriebbeständigkeit:
Klasse 1, 2 und 3

Farbton: nach Vorgabe der Bauleitung
Menge: 1,000 m²

**6.3.60 Zulage: Anstrich Farbton -Vollton-**
Vollton, Anstriche der Nassabriebbeständigkeit: Klasse
1, 2 und 3

Farbton: nach Vorgabe der Bauleitung
Menge: 1,000 m²

**6.3.70 Zulage: scharfkantiges Abkleben für 2-farbige Anstriche**
-nur auf Anweisung der Bauleitung-

Zulage Für scharfkantiges Abkleben für 2-farbige
Anstricharbeiten um einen sauberen, geraden Übergang
von einem Farbton zum anderen zu gewährleisten
Menge: 42,000 lfm

**6.3.80 Versiegelung mit Acrylat**
Fugen zwischen Putz-, Beton- und Gipskartonflächen oder
ähnlichen Baustoffen mit dauerelastischer
Acryl-Fugenmasse versiegeln, einschl. abkleben falls
erforderlich.

Brillux  Acryl-Dichtmasse 395  oder siehe Tabelle
  C)
GEWERKESPEZIFISCHE VORBEMERKUNGEN Abs.4
Menge: 110,000 lfm

#### Abschnitt 6.4 Holzflächen bearbeiten

**6.4.10 Holz - Türen lackieren -innen-**
Türen, Futter und Bekleidungen etc., innen,
wie folgt behandeln:

Den vorhandenen Altanstrich auf Haft- und Tragfähigkeit
prüfen. Ein nicht tragfähiger Untergrund ist
vollständig, wenn erforderlich auch ganzflächig, nach
Art des Bieters zu entfernen. Flächen sind zu reinigen,
anzulaugen und aufzurauhen. Vorhandene Übergänge zur
Altbeschichtung sind beizuschleifen und zu spachteln.
Freigelegte Flächen sind zu grundieren. Fugen, Löcher
und
Risse sind mit Holzspachtel auszuspachteln. Loser und
schadhafter Kitt der Falze von Fenstern und Türen ist
zu entfernen und mit Kitt beizuarbeiten. Vorhandene
Eisenteile sind zu entrosten und mit Korrosionsschutz
zu grundieren.
Sämtliche Arbeiten wie das Entfernen von Altanstrichen,
das Schleifen und Spachteln von Holzflächen und
notwendige zusätzliche Grundier-, Zwischen- und
Schlussbeschichtungen sind in den Preis
einzukalkulieren.
einschl. aller Nebenarbeiten

Grundbeschichtung:
Brillux  Hydro-PU-Tec Vorlack 2020 oder siehe Tabelle
  C)
GEWERKESPEZIFISCHE VORBEMERKUNGEN Abs.4

Zwischenbeschichtung:
Brillux  Hydro-PU-Tec Seidenmattlack 2088 oder siehe
Tabelle  C)
GEWERKESPEZIFISCHE VORBEMERKUNGEN Abs.4

Schlussbeschichtung:
Brillux  Hydro-PU-Tec Seidenmattlack 2088 oder siehe
Tabelle  C)
GEWERKESPEZIFISCHE VORBEMERKUNGEN Abs.4

Farbton: nach Angabe der Bauleitung
Menge: 18,000 m²

**6.4.20 Holz - Türen lackieren -außen-**
Türen, Futter und Bekleidungen etc., aussen, (wie
Hoftüren, Balkontüren, etc...)
wie folgt behandeln:

Den vorhandenen Altanstrich auf Haft- und Tragfähigkeit
prüfen. Ein nicht tragfähiger Untergrund ist
vollständig, wenn erforderlich auch ganzflächig, nach
Art des Bieters zu entfernen. Flächen sind zu reinigen,
anzulaugen und aufzurauhen. Vorhandene Übergänge zur
Altbeschichtung sind beizuschleifen und zu spachteln.
Freigelegte Flächen sind zu grundieren. Fugen, Löcher
und
Risse sind mit Holzspachtel auszuspachteln. Loser und
schadhafter Kitt der Falze von Fenstern und Türen ist
zu entfernen und mit Kitt beizuarbeiten. Vorhandene
Eisenteile sind zu entrosten und mit Korrosionsschutz
zu grundieren.
Sämtliche Arbeiten wie das Entfernen von Altanstrichen,
das Schleifen und Spachteln von Holzflächen und
notwendige zusätzliche Grundier-, Zwischen- und
Schlussbeschichtungen sind in den Preis
einzukalkulieren.
einschl. aller Nebenarbeiten

Grundbeschichtung:
Brillux  Impredur Grund 835 oder siehe Tabelle
  C) GEWERKESPEZIFISCHE
VORBEMERKUNGEN Abs.4

Zwischenbeschichtung:
Brillux  Hochglanzlack 840 oder siehe Tabelle
  C) GEWERKESPEZIFISCHE
VORBEMERKUNGEN Abs.4

Schlussbeschichtung:
Brillux  Hochglanzlack 840 oder siehe Tabelle
  C) GEWERKESPEZIFISCHE
VORBEMERKUNGEN Abs.4

Farbton: nach Angabe der Bauleitung
Menge: 11,000 m²

**6.4.30 Zulage: Anstrich Farbton -mittel getönt-**
Mittel getönte Anstriche

Farbton: nach Vorgabe der Bauleitung
Menge: 1,000 m²

**6.4.40 Zulage: Anstrich Farbton -satt getönt-**
Satt getönte Anstriche

Farbton: nach Vorgabe der Bauleitung
Menge: 1,000 m²

**6.4.50 Zulage: Anstrich Farbton -Vollton-**
Vollton, Anstriche

Farbton: nach Vorgabe der Bauleitung
Menge: 1,000 m²

#### Abschnitt 6.5 Metallflächen bearbeiten

**6.5.10 Metall - Türen lackieren -innen-**
Metall - Türen, beidseitig, innen, wie folgt behandeln:

Den vorhandenen Altanstrich auf Haft- und Tragfähigkeit
prüfen. Ein nicht haft- und tragfähiger Untergrund ist
vollständig, wenn erforderlich auch ganzflächig, nach
Art des Bieters zu entfernen. Flächen sind zu reinigen,
gründlich zu entrosten und aufzurauhen.Vorhandene
Übergänge zur Altbeschichtung sind beizuschleifen und
zu spachteln. Freigelegte Flächen sind mit
Korrosionsschutz zu grundieren. Die Vorbehandelten
Flächen sind anschließend mit einer Grund-, Zwischen-,
und Schlussbeschichtung zu versehen.
Sämtliche Arbeiten wie das Entfernen von Altanstrichen,
das Schleifen und Spachteln von Metallflächen und
notwendige zusätzliche Grundier-, Zwischen- und
Schlussanstriche sind in den Preis einzukalkulieren.
einschl. aller Nebenarbeiten

Grundbeschichtung:
 Brillux  Hydro-PU-Tec Vorlack 2020 oder siehe Tabelle
  C)
GEWERKESPEZIFISCHE VORBEMERKUNGEN Abs.4

Zwischenbeschichtung:
Brillux  Hydro-PU-Tec Seidenmattlack 2088 oder siehe
Tabelle  C)
GEWERKESPEZIFISCHE VORBEMERKUNGEN Abs.4

Schlussbeschichtung:
Brillux  Hydro-PU-Tec Seidenmattlack 2088 oder siehe
Tabelle  C)
GEWERKESPEZIFISCHE VORBEMERKUNGEN Abs.4

Farbton: nach Angabe der Bauleitung
Menge: 3,500 m²

**6.5.20 Metall - Zargen lackieren -innen-**
Metall - Zargen, innen, wie folgt behandeln:

Den vorhandenen Altanstrich auf Haft- und Tragfähigkeit
prüfen. Ein nicht haft- und tragfähiger Untergrund ist
vollständig, wenn erforderlich auch ganzflächig, nach
Art des Bieters zu entfernen. Flächen sind zu reinigen,
gründlich zu entrosten und aufzurauhen.Vorhandene
Übergänge zur Altbeschichtung sind beizuschleifen und
zu spachteln. Freigelegte Flächen sind mit
Korrosionsschutz zu grundieren. Die Vorbehandelten
Flächen sind anschließend mit einer Grund-, Zwischen-,
und Schlussbeschichtung zu versehen.
Sämtliche Arbeiten wie das Entfernen von Altanstrichen,
das Schleifen und Spachteln von Metallflächen und
notwendige zusätzliche Grundier-, Zwischen- und
Schlussanstriche sind in den Preis einzukalkulieren.
einschl. aller Nebenarbeiten

Grundbeschichtung:
 Brillux  Hydro-PU-Tec Vorlack 2020 oder siehe Tabelle
  C)
GEWERKESPEZIFISCHE VORBEMERKUNGEN Abs.4

Zwischenbeschichtung:
Brillux  Hydro-PU-Tec Seidenmattlack 2088 oder siehe
Tabelle  C)
GEWERKESPEZIFISCHE VORBEMERKUNGEN Abs.4

Schlussbeschichtung:
Brillux  Hydro-PU-Tec Seidenmattlack 2088 oder siehe
Tabelle  C)
GEWERKESPEZIFISCHE VORBEMERKUNGEN Abs.4

Farbton: nach Angabe der Bauleitung
Menge: 50,000 lfm

**6.5.30 Metall - Geländer und Gitter lackieren -innen-**
Metall - Geländer und sonstiges Gitterwerk innen wie
folgt behandeln:

Den vorhandenen Altanstrich auf Haft- und Tragfähigkeit
prüfen. Ein nicht haft- und tragfähiger Untergrund ist
vollständig, wenn erforderlich auch ganzflächig, nach
Art des Bieters zu entfernen. Flächen sind zu reinigen,
gründlich zu entrosten und aufzurauhen.Vorhandene
Übergänge zur Altbeschichtung sind beizuschleifen und
zu spachteln. Freigelegte Flächen sind mit
Korrosionsschutz zu grundieren. Die Vorbehandelten
Flächen sind anschließend mit einer Grund-, Zwischen-,
und Schlussbeschichtung zu versehen.
Sämtliche Arbeiten wie das Entfernen von Altanstrichen,
das Schleifen und Spachteln von Metallflächen und
notwendige zusätzliche Grundier-, Zwischen- und
Schlussanstriche sind in den Preis einzukalkulieren.
einschl. aller Nebenarbeiten

Grundbeschichtung:
 Brillux  Hydro-PU-Tec Vorlack 2020 oder siehe Tabelle
  C)
GEWERKESPEZIFISCHE VORBEMERKUNGEN Abs.4

Zwischenbeschichtung:
Brillux  Hydro-PU-Tec Seidenmattlack 2088 oder siehe
Tabelle  C)
GEWERKESPEZIFISCHE VORBEMERKUNGEN Abs.4

Schlussbeschichtung:
Brillux  Hydro-PU-Tec Seidenmattlack 2088 oder siehe
Tabelle  C)
GEWERKESPEZIFISCHE VORBEMERKUNGEN Abs.4

Farbton: nach Angabe der Bauleitung

Das Aufmass erfolgt einseitig
Menge: 9,000 m²

**6.5.40 Metall - Rohre, Flacheisen etc. lackieren -innen-**
Metallrohre bis 60 mm Durchmesser bzw. Seitenlänge,
Flacheisen bis 60 mm Breite und ähnliches innen wie
folgt behandeln:

Den vorhandenen Altanstrich auf Haft- und Tragfähigkeit
prüfen. Ein nicht haft- und tragfähiger Untergrund ist
vollständig, wenn erforderlich auch ganzflächig, nach
Art des Bieters zu entfernen. Flächen sind zu reinigen,
gründlich zu entrosten und aufzurauhen.Vorhandene
Übergänge zur Altbeschichtung sind beizuschleifen und
zu spachteln. Freigelegte Flächen sind mit
Korrosionsschutz zu grundieren. Die Vorbehandelten
Flächen sind anschließend mit einer Grund-, Zwischen-,
und Schlussbeschichtung zu versehen.
Sämtliche Arbeiten wie das Entfernen von Altanstrichen,
das Schleifen und Spachteln von Metallflächen und
notwendige zusätzliche Grundier-, Zwischen- und
Schlussanstriche sind in den Preis einzukalkulieren.
einschl. aller Nebenarbeiten

Grundbeschichtung:
Brillux  Impredur Grund 835 oder gleichwertig

Zwischenbeschichtungen:
Brillux  Hochglanzlack 840 oder gleichwertig

Schlussbeschichtung:
Brillux  Hochglanzlack 840 oder gleichwertig

Farbton: nach Angabe der Bauleitung
Menge: 21,000 lfm

**6.5.50 Zulage: Anstrich Farbton -mittel getönt-**
Mittel getönte Anstriche

Farbton: nach Vorgabe der Bauleitung
Menge: 1,000 m²

**6.5.60 Zulage: Anstrich Farbton -satt getönt-**
Satt getönte Anstriche

Farbton: nach Vorgabe der Bauleitung
Menge: 1,000 m²

**6.5.70 Zulage: Anstrich Farbton -Vollton-**
Vollton, Anstriche

Farbton: nach Vorgabe der Bauleitung
Menge: 1,000 m²

**6.5.80 Heizungsrohre lackieren**
Heizungsrohre bis 50mm Durchmesser wie folgt behandeln:

Den vorhandenen Altanstrich auf Haft- und Tragfähigkeit
prüfen. Ein nicht haft- und tragfähiger Untergrund ist
vollständig, wenn erforderlich auch ganzflächig, nach
Art des Bieters zu entfernen. Flächen sind zu reinigen,
gründlich zu entrosten und aufzurauhen.Vorhandene
Übergänge zur Altbeschichtung sind beizuschleifen und
zu spachteln. Freigelegte Flächen sind mit
Korrosionsschutz zu grundieren. Die Vorbehandelten
Flächen sind anschließend mit einer Grund-, Zwischen-,
und Schlussbeschichtung zu versehen.
Sämtliche Arbeiten wie das Entfernen von Altanstrichen,
das Schleifen und Spachteln von Metallflächen und
notwendige zusätzliche Grundier-, Zwischen- und
Schlussanstriche sind in den Preis einzukalkulieren.
einschl. aller Nebenarbeiten

Grund-, und Schlussbeschichtung:
Brillux  Lacryl Heizkörperlack 265 oder siehe Tabelle
  C)
GEWERKESPEZIFISCHE VORBEMERKUNGEN Abs.4

Farbton: weiss
Menge: 2,500 lfm

### Bereich 7 Sonstiges

#### Abschnitt 7.1 Fliesen entfernen

**7.1.10 Fliesen an den Kopfwänden entfernen**
Wandfliesen einschl. Fliesenkleber entfernen,
Untergrund reinigen und anfallenden Bauschutt
fachgerecht entsorgen
Menge: 9,000 m²

#### Abschnitt 7.2 Trockenbauarbeiten

**7.2.10 Installationsschachtwand F90-A/ I 90 zweiseitig nach DIN 4102, vertikal**
Installationsschachtwand F90-A / I 90 zweiseitig nach
DIN 4102, horizontal und vertikal liefern und
fachgerecht montieren aus 2 x 25 mm
Silikat-Brandschutzbauplatten, zementgebunden,
wasserbeständig Z1 nach DIN EN 12467-12, Rohdichte ca.
8770 kg/m3, Druckfestigkeit ca 9,3 N/mm² nach DIN EN
826, nicht brennbar-A1, qualitätsgesichert nach ISO
9001.

Dem Angebot ist der gültige allgemeine bauaufsichtliche
Nachweis der angebotenen Konstruktion beizufügen.

Vertikal:

Wandhöhe:  10,00 m
Wandbreite:  0,50 m
Wandtiefe:  0,15 m

System:

Promat  Promat-Konstruktion 450.41 oder gleichwertig

Platten:

Promat  Promatect-H-Silikat- Bauschutzplatte oder
gleichwertig
Menge: 10,000 lfm

**7.2.20 Installationsschachtwand F90-A/ I 90 zweiseitig nach DIN 4102, horizontal**
Installationsschachtwand F90-A / I 90 zweiseitig nach
DIN 4102, horizontal und vertikal liefern und
fachgerecht montieren aus 2 x 25 mm
Silikat-Brandschutzbauplatten, zementgebunden,
wasserbeständig Z1 nach DIN EN 12467-12, Rohdichte ca.
8770 kg/m3, Druckfestigkeit ca 9,3 N/mm² nach DIN EN
826, nicht brennbar-A1, qualitätsgesichert nach ISO
9001.

Dem Angebot ist der gültige allgemeine bauaufsichtliche
Nachweis der angebotenen Konstruktion beizufügen.

Horizontal:

Wandhöhe:  0,20 m
Wandbreite:  2,37 m
Wandtiefe:  0,15 m

System:

Promat  Promat-Konstruktion 450.41 oder gleichwertig

Platten:

Promat  Promatect-H-Silikat- Bauschutzplatte oder
gleichwertig
Menge: 7,500 lfm

#### Abschnitt 7.3 Briefkastenschlitze verschließen

**7.3.10 Briefkastenschlitze an WET verschließen**
Briefkastenschlitze verschließen mittels Blecheinlage
Abmessungen Blech ca.: 100x250 mm
Menge: 9,000 St

### Bereich 8 Stundenlohnarbeiten

#### Abschnitt 8.1 Facharbeiter

**8.1.10 Maler - Geselle**
*** Bedarfsposition mit GB
-nur nach Absprache mit der Bauleitung-

Stundenlohnarbeiten werden nur nach Erteilung
gesonderter Beauftragung ausgeführt und vergütet. Die
Kosten der Regiearbeit sind vorab der Bauleitung
schriftlich anzugeben.
Die Abrechnung erfolgt nach Verrechnungssätzen gegen
Nachweis der tatsächlich geleisteten Stunden
Menge: 5,000 Std

### Bereich 9 Ostpreußendamm 135 b, 12207 Berlin

### Bereich 10 Maler- & Lackierarbeiten

#### Abschnitt 10.1 Allgemeine Vorarbeiten

**10.1.10 Bodenlächen mit Filzpappe schützen**
Filzpappe liefern und Bodenflächen abdecken und vor
Verschmutzung schützen.  Eventuelle Abklebearbeiten
sowie die Entsorgung nach Abschluss der Arbeiten sind
in den Preis einzukalkulieren.
Menge: 41,000 m²

**10.1.20 Flächen mit Folie schützen**
Abdeckfolie liefern und Bodenflächen, Treppen, Fenster
etc. abdecken und vor Verschmutzung schützen.
Eventuelle Abklebearbeiten sowie die Entsorgung nach
Abschluss der Arbeiten sind in den Preis
einzukalkulieren.
Menge: 55,000 m²

#### Abschnitt 10.2 Wand- und Deckenflächen vorbehandeln

**10.2.10 Flächen grundieren**
Wand- oder Deckenflächen mit einer für den Untergrund
geeigneten und dem weiteren Aufbau erforderlichen
Grundbeschichtung nach Herstellervorgabe grundieren.

Brillux  Lacryl Tiefgrund ELF 595 oder siehe Tabelle
  C)
GEWERKESPEZIFISCHE VORBEMERKUNGEN Abs.4
Menge: 145,000 m²

**10.2.20 Flächen spachteln**
-nur auf Anweisung der Bauleitung-

Wand- oder Deckenflächen vollflächig mit einer
geeigneten Spachtelmasse nach Herstellervorgabe
spachteln, glätten und planschleifen einschl.
Grundierung.

Brillux  Lacryl Tiefgrund ELF 595  oder siehe
Tabelle  C)
GEWERKESPEZIFISCHE VORBEMERKUNGEN Abs.4

Brillux  Füll- und Spachtelmasse 143  oder siehe
Tabelle  C)
GEWERKESPEZIFISCHE VORBEMERKUNGEN Abs.4
Menge: 20,000 m²

#### Abschnitt 10.3 Wand- und Deckenflächen bearbeiten

**10.3.10 Deckenflächen mit Dispersionsfarbe streichen**
Deckenflächen auf vorbereitetem Untergrund mit
waschbeständiger Dispersionsfarbe für Innen deckend
beschichten.

Brillux  Malerweiß ELF  oder siehe Tabelle
  C)
GEWERKESPEZIFISCHE VORBEMERKUNGEN Abs.4

Nassabriebbeständigkeit: Klasse 3

Farbton: weiss oder hellgetönt
Menge: 33,000 m²

**10.3.20 Wandflächen mit Dispersionsfarbe streichen**
Wandflächen auf vorbereitetem Untergrund mit
scheuerbeständiger Dispersionsfarbe für Innen deckend
beschichten.

Brillux  Glemalux ELF 1000  oder siehe Tabelle
  C) GEWERKESPEZIFISCHE
VORBEMERKUNGEN Abs.4

Nassabriebbeständigkeit: Klasse 1

Farbton: weiss oder hellgetönt
Menge: 115,000 m²

**10.3.30 Flächen mit Latexfarbe streichen**
-nur auf Anweisung der Bauleitung-

Wandflächen im Sockelbereich auf vorbereitetem
Untergrund mit scheuerbeständiger Dispersionsfarbe,
seidenglänzend oder hochglänzend, deckend beschichten.

Brillux  Hochglanzlatex  ELF 996  oder siehe Tabelle
  C)
GEWERKESPEZIFISCHE VORBEMERKUNGEN Abs.4

Nassabriebbeständigkeit: Klasse 1

Farbton: weiss oder hellgetönt
Menge: 9,000 m²

**10.3.40 Zulage: Anstrich Farbton -mittel getönt**
Mittel getönte Anstriche der Nassabriebbeständigkeit:
Klasse 1, 2 und 3

Farbton: nach Vorgabe der Bauleitung
Menge: 1,000 m²

**10.3.50 Zulage: Anstrich Farbton -satt getönt**
Satt getönte Anstriche der Nassabriebbeständigkeit:
Klasse 1, 2 und 3

Farbton: nach Vorgabe der Bauleitung
Menge: 1,000 m²

**10.3.60 Zulage: Anstrich Farbton -Vollton-**
Vollton, Anstriche der Nassabriebbeständigkeit: Klasse
1, 2 und 3

Farbton: nach Vorgabe der Bauleitung
Menge: 1,000 m²

**10.3.70 Zulage: scharfkantiges Abkleben für 2-farbige Anstriche**
-nur auf Anweisung der Bauleitung-

Zulage Für scharfkantiges Abkleben für 2-farbige
Anstricharbeiten um einen sauberen, geraden Übergang
von einem Farbton zum anderen zu gewährleisten
Menge: 42,000 lfm

**10.3.80 Versiegelung mit Acrylat**
Fugen zwischen Putz-, Beton- und Gipskartonflächen oder
ähnlichen Baustoffen mit dauerelastischer
Acryl-Fugenmasse versiegeln, einschl. abkleben falls
erforderlich.

Brillux  Acryl-Dichtmasse 395  oder siehe Tabelle
  C)
GEWERKESPEZIFISCHE VORBEMERKUNGEN Abs.4
Menge: 110,000 lfm

#### Abschnitt 10.4 Holzflächen bearbeiten

**10.4.10 Holz - Türen lackieren -innen-**
Türen, Futter und Bekleidungen etc., innen,
wie folgt behandeln:

Den vorhandenen Altanstrich auf Haft- und Tragfähigkeit
prüfen. Ein nicht tragfähiger Untergrund ist
vollständig, wenn erforderlich auch ganzflächig, nach
Art des Bieters zu entfernen. Flächen sind zu reinigen,
anzulaugen und aufzurauhen. Vorhandene Übergänge zur
Altbeschichtung sind beizuschleifen und zu spachteln.
Freigelegte Flächen sind zu grundieren. Fugen, Löcher
und
Risse sind mit Holzspachtel auszuspachteln. Loser und
schadhafter Kitt der Falze von Fenstern und Türen ist
zu entfernen und mit Kitt beizuarbeiten. Vorhandene
Eisenteile sind zu entrosten und mit Korrosionsschutz
zu grundieren.
Sämtliche Arbeiten wie das Entfernen von Altanstrichen,
das Schleifen und Spachteln von Holzflächen und
notwendige zusätzliche Grundier-, Zwischen- und
Schlussbeschichtungen sind in den Preis
einzukalkulieren.
einschl. aller Nebenarbeiten

Grundbeschichtung:
Brillux  Hydro-PU-Tec Vorlack 2020 oder siehe Tabelle
  C)
GEWERKESPEZIFISCHE VORBEMERKUNGEN Abs.4

Zwischenbeschichtung:
Brillux  Hydro-PU-Tec Seidenmattlack 2088 oder siehe
Tabelle  C)
GEWERKESPEZIFISCHE VORBEMERKUNGEN Abs.4

Schlussbeschichtung:
Brillux  Hydro-PU-Tec Seidenmattlack 2088 oder siehe
Tabelle  C)
GEWERKESPEZIFISCHE VORBEMERKUNGEN Abs.4

Farbton: nach Angabe der Bauleitung
Menge: 18,000 m²

**10.4.20 Holz - Türen lackieren -außen-**
Türen, Futter und Bekleidungen etc., aussen, (wie
Hoftüren, Balkontüren, etc...)
wie folgt behandeln:

Den vorhandenen Altanstrich auf Haft- und Tragfähigkeit
prüfen. Ein nicht tragfähiger Untergrund ist
vollständig, wenn erforderlich auch ganzflächig, nach
Art des Bieters zu entfernen. Flächen sind zu reinigen,
anzulaugen und aufzurauhen. Vorhandene Übergänge zur
Altbeschichtung sind beizuschleifen und zu spachteln.
Freigelegte Flächen sind zu grundieren. Fugen, Löcher
und
Risse sind mit Holzspachtel auszuspachteln. Loser und
schadhafter Kitt der Falze von Fenstern und Türen ist
zu entfernen und mit Kitt beizuarbeiten. Vorhandene
Eisenteile sind zu entrosten und mit Korrosionsschutz
zu grundieren.
Sämtliche Arbeiten wie das Entfernen von Altanstrichen,
das Schleifen und Spachteln von Holzflächen und
notwendige zusätzliche Grundier-, Zwischen- und
Schlussbeschichtungen sind in den Preis
einzukalkulieren.
einschl. aller Nebenarbeiten

Grundbeschichtung:
Brillux  Impredur Grund 835 oder siehe Tabelle
  C) GEWERKESPEZIFISCHE
VORBEMERKUNGEN Abs.4

Zwischenbeschichtung:
Brillux  Hochglanzlack 840 oder siehe Tabelle
  C) GEWERKESPEZIFISCHE
VORBEMERKUNGEN Abs.4

Schlussbeschichtung:
Brillux  Hochglanzlack 840 oder siehe Tabelle
  C) GEWERKESPEZIFISCHE
VORBEMERKUNGEN Abs.4

Farbton: nach Angabe der Bauleitung
Menge: 11,000 m²

**10.4.30 Holz - Flächen sonstiger Art lackieren**
Sonstige Holzflächen innen wie folgt behandeln:

Den vorhandenen Altanstrich auf Haft- und Tragfähigkeit
prüfen. Ein nicht tragfähiger Untergrund ist
vollständig, wenn erforderlich auch ganzflächig, nach
Art des Bieters zu entfernen. Flächen sind zu reinigen,
anzulaugen und aufzurauhen. Vorhandene Übergänge zur
Altbeschichtung sind beizuschleifen und zu spachteln.
Freigelegte Flächen sind zu grundieren. Fugen, Löcher
und
Risse sind mit Holzspachtel auszuspachteln. Loser und
schadhafter Kitt der Falze von Fenstern und Türen ist
zu entfernen und mit Kitt beizuarbeiten. Vorhandene
Eisenteile sind zu entrosten und mit Korrosionsschutz
zu grundieren.
Sämtliche Arbeiten wie das Entfernen von Altanstrichen,
das Schleifen und Spachteln von Holzflächen und
notwendige zusätzliche Grundier-, Zwischen- und
Schlussbeschichtungen sind in den Preis
einzukalkulieren.
einschl. aller Nebenarbeiten

Grundbeschichtung:
Brillux  Hydro-PU-Tec Vorlack 2020 oder siehe Tabelle
  C)
GEWERKESPEZIFISCHE VORBEMERKUNGEN Abs.4

Zwischenbeschichtung:
Brillux  Hydro-PU-Tec Seidenmattlack 2088 oder siehe
Tabelle  C)
GEWERKESPEZIFISCHE VORBEMERKUNGEN Abs.4

Schlussbeschichtung:
Brillux  Hydro-PU-Tec Seidenmattlack 2088 oder siehe
Tabelle  C)
GEWERKESPEZIFISCHE VORBEMERKUNGEN Abs.4

Farbton: nach Angabe der Bauleitung
Menge: 7,000 m²

**10.4.40 Zulage: Anstrich Farbton -mittel getönt-**
Mittel getönte Anstriche

Farbton: nach Vorgabe der Bauleitung
Menge: 1,000 m²

**10.4.50 Zulage: Anstrich Farbton -satt getönt-**
Satt getönte Anstriche

Farbton: nach Vorgabe der Bauleitung
Menge: 1,000 m²

**10.4.60 Zulage: Anstrich Farbton -Vollton-**
Vollton, Anstriche

Farbton: nach Vorgabe der Bauleitung
Menge: 1,000 m²

#### Abschnitt 10.5 Metallflächen bearbeiten

**10.5.10 Metall - Türen lackieren -innen-**
Metall - Türen, beidseitig, innen, wie folgt behandeln:

Den vorhandenen Altanstrich auf Haft- und Tragfähigkeit
prüfen. Ein nicht haft- und tragfähiger Untergrund ist
vollständig, wenn erforderlich auch ganzflächig, nach
Art des Bieters zu entfernen. Flächen sind zu reinigen,
gründlich zu entrosten und aufzurauhen.Vorhandene
Übergänge zur Altbeschichtung sind beizuschleifen und
zu spachteln. Freigelegte Flächen sind mit
Korrosionsschutz zu grundieren. Die Vorbehandelten
Flächen sind anschließend mit einer Grund-, Zwischen-,
und Schlussbeschichtung zu versehen.
Sämtliche Arbeiten wie das Entfernen von Altanstrichen,
das Schleifen und Spachteln von Metallflächen und
notwendige zusätzliche Grundier-, Zwischen- und
Schlussanstriche sind in den Preis einzukalkulieren.
einschl. aller Nebenarbeiten

Grundbeschichtung:
 Brillux  Hydro-PU-Tec Vorlack 2020 oder siehe Tabelle
  C)
GEWERKESPEZIFISCHE VORBEMERKUNGEN Abs.4

Zwischenbeschichtung:
Brillux  Hydro-PU-Tec Seidenmattlack 2088 oder siehe
Tabelle  C)
GEWERKESPEZIFISCHE VORBEMERKUNGEN Abs.4

Schlussbeschichtung:
Brillux  Hydro-PU-Tec Seidenmattlack 2088 oder siehe
Tabelle  C)
GEWERKESPEZIFISCHE VORBEMERKUNGEN Abs.4

Farbton: nach Angabe der Bauleitung
Menge: 3,500 m²

**10.5.20 Metall - Zargen lackieren -innen-**
Metall - Zargen, innen, wie folgt behandeln:

Den vorhandenen Altanstrich auf Haft- und Tragfähigkeit
prüfen. Ein nicht haft- und tragfähiger Untergrund ist
vollständig, wenn erforderlich auch ganzflächig, nach
Art des Bieters zu entfernen. Flächen sind zu reinigen,
gründlich zu entrosten und aufzurauhen.Vorhandene
Übergänge zur Altbeschichtung sind beizuschleifen und
zu spachteln. Freigelegte Flächen sind mit
Korrosionsschutz zu grundieren. Die Vorbehandelten
Flächen sind anschließend mit einer Grund-, Zwischen-,
und Schlussbeschichtung zu versehen.
Sämtliche Arbeiten wie das Entfernen von Altanstrichen,
das Schleifen und Spachteln von Metallflächen und
notwendige zusätzliche Grundier-, Zwischen- und
Schlussanstriche sind in den Preis einzukalkulieren.
einschl. aller Nebenarbeiten

Grundbeschichtung:
 Brillux  Hydro-PU-Tec Vorlack 2020 oder siehe Tabelle
  C)
GEWERKESPEZIFISCHE VORBEMERKUNGEN Abs.4

Zwischenbeschichtung:
Brillux  Hydro-PU-Tec Seidenmattlack 2088 oder siehe
Tabelle  C)
GEWERKESPEZIFISCHE VORBEMERKUNGEN Abs.4

Schlussbeschichtung:
Brillux  Hydro-PU-Tec Seidenmattlack 2088 oder siehe
Tabelle  C)
GEWERKESPEZIFISCHE VORBEMERKUNGEN Abs.4

Farbton: nach Angabe der Bauleitung
Menge: 50,000 lfm

**10.5.30 Metall - Geländer und Gitter lackieren -innen-**
Metall - Geländer und sonstiges Gitterwerk innen wie
folgt behandeln:

Den vorhandenen Altanstrich auf Haft- und Tragfähigkeit
prüfen. Ein nicht haft- und tragfähiger Untergrund ist
vollständig, wenn erforderlich auch ganzflächig, nach
Art des Bieters zu entfernen. Flächen sind zu reinigen,
gründlich zu entrosten und aufzurauhen.Vorhandene
Übergänge zur Altbeschichtung sind beizuschleifen und
zu spachteln. Freigelegte Flächen sind mit
Korrosionsschutz zu grundieren. Die Vorbehandelten
Flächen sind anschließend mit einer Grund-, Zwischen-,
und Schlussbeschichtung zu versehen.
Sämtliche Arbeiten wie das Entfernen von Altanstrichen,
das Schleifen und Spachteln von Metallflächen und
notwendige zusätzliche Grundier-, Zwischen- und
Schlussanstriche sind in den Preis einzukalkulieren.
einschl. aller Nebenarbeiten

Grundbeschichtung:
 Brillux  Hydro-PU-Tec Vorlack 2020 oder siehe Tabelle
  C)
GEWERKESPEZIFISCHE VORBEMERKUNGEN Abs.4

Zwischenbeschichtung:
Brillux  Hydro-PU-Tec Seidenmattlack 2088 oder siehe
Tabelle  C)
GEWERKESPEZIFISCHE VORBEMERKUNGEN Abs.4

Schlussbeschichtung:
Brillux  Hydro-PU-Tec Seidenmattlack 2088 oder siehe
Tabelle  C)
GEWERKESPEZIFISCHE VORBEMERKUNGEN Abs.4

Farbton: nach Angabe der Bauleitung

Das Aufmass erfolgt einseitig
Menge: 9,000 m²

**10.5.40 Metall - Rohre, Flacheisen etc. lackieren -innen-**
Metallrohre bis 60 mm Durchmesser bzw. Seitenlänge,
Flacheisen bis 60 mm Breite und ähnliches innen wie
folgt behandeln:

Den vorhandenen Altanstrich auf Haft- und Tragfähigkeit
prüfen. Ein nicht haft- und tragfähiger Untergrund ist
vollständig, wenn erforderlich auch ganzflächig, nach
Art des Bieters zu entfernen. Flächen sind zu reinigen,
gründlich zu entrosten und aufzurauhen.Vorhandene
Übergänge zur Altbeschichtung sind beizuschleifen und
zu spachteln. Freigelegte Flächen sind mit
Korrosionsschutz zu grundieren. Die Vorbehandelten
Flächen sind anschließend mit einer Grund-, Zwischen-,
und Schlussbeschichtung zu versehen.
Sämtliche Arbeiten wie das Entfernen von Altanstrichen,
das Schleifen und Spachteln von Metallflächen und
notwendige zusätzliche Grundier-, Zwischen- und
Schlussanstriche sind in den Preis einzukalkulieren.
einschl. aller Nebenarbeiten

Grundbeschichtung:
Brillux  Impredur Grund 835 oder gleichwertig

Zwischenbeschichtungen:
Brillux  Hochglanzlack 840 oder gleichwertig

Schlussbeschichtung:
Brillux  Hochglanzlack 840 oder gleichwertig

Farbton: nach Angabe der Bauleitung
Menge: 21,000 lfm

**10.5.50 Zulage: Anstrich Farbton -mittel getönt-**
Mittel getönte Anstriche

Farbton: nach Vorgabe der Bauleitung
Menge: 1,000 m²

**10.5.60 Zulage: Anstrich Farbton -satt getönt-**
Satt getönte Anstriche

Farbton: nach Vorgabe der Bauleitung
Menge: 1,000 m²

**10.5.70 Zulage: Anstrich Farbton -Vollton-**
Vollton, Anstriche

Farbton: nach Vorgabe der Bauleitung
Menge: 1,000 m²

**10.5.80 Heizungsrohre lackieren**
Heizungsrohre bis 50mm Durchmesser wie folgt behandeln:

Den vorhandenen Altanstrich auf Haft- und Tragfähigkeit
prüfen. Ein nicht haft- und tragfähiger Untergrund ist
vollständig, wenn erforderlich auch ganzflächig, nach
Art des Bieters zu entfernen. Flächen sind zu reinigen,
gründlich zu entrosten und aufzurauhen.Vorhandene
Übergänge zur Altbeschichtung sind beizuschleifen und
zu spachteln. Freigelegte Flächen sind mit
Korrosionsschutz zu grundieren. Die Vorbehandelten
Flächen sind anschließend mit einer Grund-, Zwischen-,
und Schlussbeschichtung zu versehen.
Sämtliche Arbeiten wie das Entfernen von Altanstrichen,
das Schleifen und Spachteln von Metallflächen und
notwendige zusätzliche Grundier-, Zwischen- und
Schlussanstriche sind in den Preis einzukalkulieren.
einschl. aller Nebenarbeiten

Grund-, und Schlussbeschichtung:
Brillux  Lacryl Heizkörperlack 265 oder siehe Tabelle
  C)
GEWERKESPEZIFISCHE VORBEMERKUNGEN Abs.4

Farbton: weiss
Menge: 2,500 lfm

### Bereich 11 Sonstiges

#### Abschnitt 11.1 Fliesen entfernen

**11.1.10 Fliesen an den Kopfwänden entfernen**
Wandfliesen einschl. Fliesenkleber entfernen,
Untergrund reinigen und anfallenden Bauschutt
fachgerecht entsorgen
Menge: 9,000 m²

#### Abschnitt 11.2 Trockenbauarbeiten

**11.2.10 Installationsschachtwand F90-A/ I 90 zweiseitig nach DIN 4102, vertikal**
Installationsschachtwand F90-A / I 90 zweiseitig nach
DIN 4102, horizontal und vertikal liefern und
fachgerecht montieren aus 2 x 25 mm
Silikat-Brandschutzbauplatten, zementgebunden,
wasserbeständig Z1 nach DIN EN 12467-12, Rohdichte ca.
8770 kg/m3, Druckfestigkeit ca 9,3 N/mm² nach DIN EN
826, nicht brennbar-A1, qualitätsgesichert nach ISO
9001.

Dem Angebot ist der gültige allgemeine bauaufsichtliche
Nachweis der angebotenen Konstruktion beizufügen.

Vertikal:

Wandhöhe:  10,00 m
Wandbreite:  0,50 m
Wandtiefe:  0,15 m

System:

Promat  Promat-Konstruktion 450.41 oder gleichwertig

Platten:

Promat  Promatect-H-Silikat- Bauschutzplatte oder
gleichwertig
Menge: 10,000 lfm

**11.2.20 Installationsschachtwand F90-A/ I 90 zweiseitig nach DIN 4102, horizontal**
Installationsschachtwand F90-A / I 90 zweiseitig nach
DIN 4102, horizontal und vertikal liefern und
fachgerecht montieren aus 2 x 25 mm
Silikat-Brandschutzbauplatten, zementgebunden,
wasserbeständig Z1 nach DIN EN 12467-12, Rohdichte ca.
8770 kg/m3, Druckfestigkeit ca 9,3 N/mm² nach DIN EN
826, nicht brennbar-A1, qualitätsgesichert nach ISO
9001.

Dem Angebot ist der gültige allgemeine bauaufsichtliche
Nachweis der angebotenen Konstruktion beizufügen.

Horizontal:

Wandhöhe:  0,20 m
Wandbreite:  2,37 m
Wandtiefe:  0,15 m

System:

Promat  Promat-Konstruktion 450.41 oder gleichwertig

Platten:

Promat  Promatect-H-Silikat- Bauschutzplatte oder
gleichwertig
Menge: 7,500 lfm

#### Abschnitt 11.3 Briefkastenschlitze verschließen

**11.3.10 Briefkastenschlitze an WET verschließen**
Briefkastenschlitze verschließen mittels Blecheinlage
Abmessungen Blech ca.: 100x250 mm
Menge: 9,000 St

### Bereich 12 Stundenlohnarbeiten

#### Abschnitt 12.1 Facharbeiter

**12.1.10 Maler - Geselle**
*** Bedarfsposition mit GB
-nur nach Absprache mit der Bauleitung-

Stundenlohnarbeiten werden nur nach Erteilung
gesonderter Beauftragung ausgeführt und vergütet. Die
Kosten der Regiearbeit sind vorab der Bauleitung
schriftlich anzugeben.
Die Abrechnung erfolgt nach Verrechnungssätzen gegen
Nachweis der tatsächlich geleisteten Stunden
Menge: 5,000 Std

### Bereich 13 Ostpreußendamm 135 c, 12207 Berlin

### Bereich 14 Maler- & Lackierarbeiten

#### Abschnitt 14.1 Allgemeine Vorarbeiten

**14.1.10 Bodenlächen mit Filzpappe schützen**
Filzpappe liefern und Bodenflächen abdecken und vor
Verschmutzung schützen.  Eventuelle Abklebearbeiten
sowie die Entsorgung nach Abschluss der Arbeiten sind
in den Preis einzukalkulieren.
Menge: 41,000 m²

**14.1.20 Flächen mit Folie schützen**
Abdeckfolie liefern und Bodenflächen, Treppen, Fenster
etc. abdecken und vor Verschmutzung schützen.
Eventuelle Abklebearbeiten sowie die Entsorgung nach
Abschluss der Arbeiten sind in den Preis
einzukalkulieren.
Menge: 55,000 m²

#### Abschnitt 14.2 Wand- und Deckenflächen vorbehandeln

**14.2.10 Flächen grundieren**
Wand- oder Deckenflächen mit einer für den Untergrund
geeigneten und dem weiteren Aufbau erforderlichen
Grundbeschichtung nach Herstellervorgabe grundieren.

Brillux  Lacryl Tiefgrund ELF 595 oder siehe Tabelle
  C)
GEWERKESPEZIFISCHE VORBEMERKUNGEN Abs.4
Menge: 149,000 m²

**14.2.20 Flächen spachteln**
-nur auf Anweisung der Bauleitung-

Wand- oder Deckenflächen vollflächig mit einer
geeigneten Spachtelmasse nach Herstellervorgabe
spachteln, glätten und planschleifen einschl.
Grundierung.

Brillux  Lacryl Tiefgrund ELF 595  oder siehe
Tabelle  C)
GEWERKESPEZIFISCHE VORBEMERKUNGEN Abs.4

Brillux  Füll- und Spachtelmasse 143  oder siehe
Tabelle  C)
GEWERKESPEZIFISCHE VORBEMERKUNGEN Abs.4
Menge: 20,000 m²

#### Abschnitt 14.3 Wand- und Deckenflächen bearbeiten

**14.3.10 Deckenflächen mit Dispersionsfarbe streichen**
Deckenflächen auf vorbereitetem Untergrund mit
waschbeständiger Dispersionsfarbe für Innen deckend
beschichten.

Brillux  Malerweiß ELF  oder siehe Tabelle
  C)
GEWERKESPEZIFISCHE VORBEMERKUNGEN Abs.4

Nassabriebbeständigkeit: Klasse 3

Farbton: weiss oder hellgetönt
Menge: 37,000 m²

**14.3.20 Wandflächen mit Dispersionsfarbe streichen**
Wandflächen auf vorbereitetem Untergrund mit
scheuerbeständiger Dispersionsfarbe für Innen deckend
beschichten.

Brillux  Glemalux ELF 1000  oder siehe Tabelle
  C) GEWERKESPEZIFISCHE
VORBEMERKUNGEN Abs.4

Nassabriebbeständigkeit: Klasse 1

Farbton: weiss oder hellgetönt
Menge: 115,000 m²

**14.3.30 Flächen mit Latexfarbe streichen**
-nur auf Anweisung der Bauleitung-

Wandflächen im Sockelbereich auf vorbereitetem
Untergrund mit scheuerbeständiger Dispersionsfarbe,
seidenglänzend oder hochglänzend, deckend beschichten.

Brillux  Hochglanzlatex  ELF 996  oder siehe Tabelle
  C)
GEWERKESPEZIFISCHE VORBEMERKUNGEN Abs.4

Nassabriebbeständigkeit: Klasse 1

Farbton: weiss oder hellgetönt
Menge: 9,000 m²

**14.3.40 Zulage: Anstrich Farbton -mittel getönt**
Mittel getönte Anstriche der Nassabriebbeständigkeit:
Klasse 1, 2 und 3

Farbton: nach Vorgabe der Bauleitung
Menge: 1,000 m²

**14.3.50 Zulage: Anstrich Farbton -satt getönt**
Satt getönte Anstriche der Nassabriebbeständigkeit:
Klasse 1, 2 und 3

Farbton: nach Vorgabe der Bauleitung
Menge: 1,000 m²

**14.3.60 Zulage: Anstrich Farbton -Vollton-**
Vollton, Anstriche der Nassabriebbeständigkeit: Klasse
1, 2 und 3

Farbton: nach Vorgabe der Bauleitung
Menge: 1,000 m²

**14.3.70 Zulage: scharfkantiges Abkleben für 2-farbige Anstriche**
-nur auf Anweisung der Bauleitung-

Zulage Für scharfkantiges Abkleben für 2-farbige
Anstricharbeiten um einen sauberen, geraden Übergang
von einem Farbton zum anderen zu gewährleisten
Menge: 42,000 lfm

**14.3.80 Versiegelung mit Acrylat**
Fugen zwischen Putz-, Beton- und Gipskartonflächen oder
ähnlichen Baustoffen mit dauerelastischer
Acryl-Fugenmasse versiegeln, einschl. abkleben falls
erforderlich.

Brillux  Acryl-Dichtmasse 395  oder siehe Tabelle
  C)
GEWERKESPEZIFISCHE VORBEMERKUNGEN Abs.4
Menge: 110,000 lfm

#### Abschnitt 14.4 Holzflächen bearbeiten

**14.4.10 Holz - Türen lackieren -innen-**
Türen, Futter und Bekleidungen etc., innen,
wie folgt behandeln:

Den vorhandenen Altanstrich auf Haft- und Tragfähigkeit
prüfen. Ein nicht tragfähiger Untergrund ist
vollständig, wenn erforderlich auch ganzflächig, nach
Art des Bieters zu entfernen. Flächen sind zu reinigen,
anzulaugen und aufzurauhen. Vorhandene Übergänge zur
Altbeschichtung sind beizuschleifen und zu spachteln.
Freigelegte Flächen sind zu grundieren. Fugen, Löcher
und
Risse sind mit Holzspachtel auszuspachteln. Loser und
schadhafter Kitt der Falze von Fenstern und Türen ist
zu entfernen und mit Kitt beizuarbeiten. Vorhandene
Eisenteile sind zu entrosten und mit Korrosionsschutz
zu grundieren.
Sämtliche Arbeiten wie das Entfernen von Altanstrichen,
das Schleifen und Spachteln von Holzflächen und
notwendige zusätzliche Grundier-, Zwischen- und
Schlussbeschichtungen sind in den Preis
einzukalkulieren.
einschl. aller Nebenarbeiten

Grundbeschichtung:
Brillux  Hydro-PU-Tec Vorlack 2020 oder siehe Tabelle
  C)
GEWERKESPEZIFISCHE VORBEMERKUNGEN Abs.4

Zwischenbeschichtung:
Brillux  Hydro-PU-Tec Seidenmattlack 2088 oder siehe
Tabelle  C)
GEWERKESPEZIFISCHE VORBEMERKUNGEN Abs.4

Schlussbeschichtung:
Brillux  Hydro-PU-Tec Seidenmattlack 2088 oder siehe
Tabelle  C)
GEWERKESPEZIFISCHE VORBEMERKUNGEN Abs.4

Farbton: nach Angabe der Bauleitung
Menge: 18,000 m²

**14.4.20 Holz - Türen lackieren -außen-**
Türen, Futter und Bekleidungen etc., aussen, (wie
Hoftüren, Balkontüren, etc...)
wie folgt behandeln:

Den vorhandenen Altanstrich auf Haft- und Tragfähigkeit
prüfen. Ein nicht tragfähiger Untergrund ist
vollständig, wenn erforderlich auch ganzflächig, nach
Art des Bieters zu entfernen. Flächen sind zu reinigen,
anzulaugen und aufzurauhen. Vorhandene Übergänge zur
Altbeschichtung sind beizuschleifen und zu spachteln.
Freigelegte Flächen sind zu grundieren. Fugen, Löcher
und
Risse sind mit Holzspachtel auszuspachteln. Loser und
schadhafter Kitt der Falze von Fenstern und Türen ist
zu entfernen und mit Kitt beizuarbeiten. Vorhandene
Eisenteile sind zu entrosten und mit Korrosionsschutz
zu grundieren.
Sämtliche Arbeiten wie das Entfernen von Altanstrichen,
das Schleifen und Spachteln von Holzflächen und
notwendige zusätzliche Grundier-, Zwischen- und
Schlussbeschichtungen sind in den Preis
einzukalkulieren.
einschl. aller Nebenarbeiten

Grundbeschichtung:
Brillux  Impredur Grund 835 oder siehe Tabelle
  C) GEWERKESPEZIFISCHE
VORBEMERKUNGEN Abs.4

Zwischenbeschichtung:
Brillux  Hochglanzlack 840 oder siehe Tabelle
  C) GEWERKESPEZIFISCHE
VORBEMERKUNGEN Abs.4

Schlussbeschichtung:
Brillux  Hochglanzlack 840 oder siehe Tabelle
  C) GEWERKESPEZIFISCHE
VORBEMERKUNGEN Abs.4

Farbton: nach Angabe der Bauleitung
Menge: 11,000 m²

**14.4.30 Holz - Flächen sonstiger Art lackieren (Dachluke)**
Sonstige Holzflächen innen wie folgt behandeln:

Den vorhandenen Altanstrich auf Haft- und Tragfähigkeit
prüfen. Ein nicht tragfähiger Untergrund ist
vollständig, wenn erforderlich auch ganzflächig, nach
Art des Bieters zu entfernen. Flächen sind zu reinigen,
anzulaugen und aufzurauhen. Vorhandene Übergänge zur
Altbeschichtung sind beizuschleifen und zu spachteln.
Freigelegte Flächen sind zu grundieren. Fugen, Löcher
und
Risse sind mit Holzspachtel auszuspachteln. Loser und
schadhafter Kitt der Falze von Fenstern und Türen ist
zu entfernen und mit Kitt beizuarbeiten. Vorhandene
Eisenteile sind zu entrosten und mit Korrosionsschutz
zu grundieren.
Sämtliche Arbeiten wie das Entfernen von Altanstrichen,
das Schleifen und Spachteln von Holzflächen und
notwendige zusätzliche Grundier-, Zwischen- und
Schlussbeschichtungen sind in den Preis
einzukalkulieren.
einschl. aller Nebenarbeiten

Grundbeschichtung:
Brillux  Hydro-PU-Tec Vorlack 2020 oder siehe Tabelle
  C)
GEWERKESPEZIFISCHE VORBEMERKUNGEN Abs.4

Zwischenbeschichtung:
Brillux  Hydro-PU-Tec Seidenmattlack 2088 oder siehe
Tabelle  C)
GEWERKESPEZIFISCHE VORBEMERKUNGEN Abs.4

Schlussbeschichtung:
Brillux  Hydro-PU-Tec Seidenmattlack 2088 oder siehe
Tabelle  C)
GEWERKESPEZIFISCHE VORBEMERKUNGEN Abs.4

Farbton: nach Angabe der Bauleitung
Menge: 2,600 m²

**14.4.40 Zulage: Anstrich Farbton -mittel getönt-**
Mittel getönte Anstriche

Farbton: nach Vorgabe der Bauleitung
Menge: 1,000 m²

**14.4.50 Zulage: Anstrich Farbton -satt getönt-**
Satt getönte Anstriche

Farbton: nach Vorgabe der Bauleitung
Menge: 1,000 m²

**14.4.60 Zulage: Anstrich Farbton -Vollton-**
Vollton, Anstriche

Farbton: nach Vorgabe der Bauleitung
Menge: 1,000 m²

#### Abschnitt 14.5 Metallflächen bearbeiten

**14.5.10 Metall - Türen lackieren -innen-**
Metall - Türen, beidseitig, innen, wie folgt behandeln:

Den vorhandenen Altanstrich auf Haft- und Tragfähigkeit
prüfen. Ein nicht haft- und tragfähiger Untergrund ist
vollständig, wenn erforderlich auch ganzflächig, nach
Art des Bieters zu entfernen. Flächen sind zu reinigen,
gründlich zu entrosten und aufzurauhen.Vorhandene
Übergänge zur Altbeschichtung sind beizuschleifen und
zu spachteln. Freigelegte Flächen sind mit
Korrosionsschutz zu grundieren. Die Vorbehandelten
Flächen sind anschließend mit einer Grund-, Zwischen-,
und Schlussbeschichtung zu versehen.
Sämtliche Arbeiten wie das Entfernen von Altanstrichen,
das Schleifen und Spachteln von Metallflächen und
notwendige zusätzliche Grundier-, Zwischen- und
Schlussanstriche sind in den Preis einzukalkulieren.
einschl. aller Nebenarbeiten

Grundbeschichtung:
 Brillux  Hydro-PU-Tec Vorlack 2020 oder siehe Tabelle
  C)
GEWERKESPEZIFISCHE VORBEMERKUNGEN Abs.4

Zwischenbeschichtung:
Brillux  Hydro-PU-Tec Seidenmattlack 2088 oder siehe
Tabelle  C)
GEWERKESPEZIFISCHE VORBEMERKUNGEN Abs.4

Schlussbeschichtung:
Brillux  Hydro-PU-Tec Seidenmattlack 2088 oder siehe
Tabelle  C)
GEWERKESPEZIFISCHE VORBEMERKUNGEN Abs.4

Farbton: nach Angabe der Bauleitung
Menge: 3,500 m²

**14.5.20 Metall - Zargen lackieren -innen-**
Metall - Zargen, innen, wie folgt behandeln:

Den vorhandenen Altanstrich auf Haft- und Tragfähigkeit
prüfen. Ein nicht haft- und tragfähiger Untergrund ist
vollständig, wenn erforderlich auch ganzflächig, nach
Art des Bieters zu entfernen. Flächen sind zu reinigen,
gründlich zu entrosten und aufzurauhen.Vorhandene
Übergänge zur Altbeschichtung sind beizuschleifen und
zu spachteln. Freigelegte Flächen sind mit
Korrosionsschutz zu grundieren. Die Vorbehandelten
Flächen sind anschließend mit einer Grund-, Zwischen-,
und Schlussbeschichtung zu versehen.
Sämtliche Arbeiten wie das Entfernen von Altanstrichen,
das Schleifen und Spachteln von Metallflächen und
notwendige zusätzliche Grundier-, Zwischen- und
Schlussanstriche sind in den Preis einzukalkulieren.
einschl. aller Nebenarbeiten

Grundbeschichtung:
 Brillux  Hydro-PU-Tec Vorlack 2020 oder siehe Tabelle
  C)
GEWERKESPEZIFISCHE VORBEMERKUNGEN Abs.4

Zwischenbeschichtung:
Brillux  Hydro-PU-Tec Seidenmattlack 2088 oder siehe
Tabelle  C)
GEWERKESPEZIFISCHE VORBEMERKUNGEN Abs.4

Schlussbeschichtung:
Brillux  Hydro-PU-Tec Seidenmattlack 2088 oder siehe
Tabelle  C)
GEWERKESPEZIFISCHE VORBEMERKUNGEN Abs.4

Farbton: nach Angabe der Bauleitung
Menge: 50,000 lfm

**14.5.30 Metall - Geländer und Gitter lackieren -innen-**
Metall - Geländer und sonstiges Gitterwerk innen wie
folgt behandeln:

Den vorhandenen Altanstrich auf Haft- und Tragfähigkeit
prüfen. Ein nicht haft- und tragfähiger Untergrund ist
vollständig, wenn erforderlich auch ganzflächig, nach
Art des Bieters zu entfernen. Flächen sind zu reinigen,
gründlich zu entrosten und aufzurauhen.Vorhandene
Übergänge zur Altbeschichtung sind beizuschleifen und
zu spachteln. Freigelegte Flächen sind mit
Korrosionsschutz zu grundieren. Die Vorbehandelten
Flächen sind anschließend mit einer Grund-, Zwischen-,
und Schlussbeschichtung zu versehen.
Sämtliche Arbeiten wie das Entfernen von Altanstrichen,
das Schleifen und Spachteln von Metallflächen und
notwendige zusätzliche Grundier-, Zwischen- und
Schlussanstriche sind in den Preis einzukalkulieren.
einschl. aller Nebenarbeiten

Grundbeschichtung:
 Brillux  Hydro-PU-Tec Vorlack 2020 oder siehe Tabelle
  C)
GEWERKESPEZIFISCHE VORBEMERKUNGEN Abs.4

Zwischenbeschichtung:
Brillux  Hydro-PU-Tec Seidenmattlack 2088 oder siehe
Tabelle  C)
GEWERKESPEZIFISCHE VORBEMERKUNGEN Abs.4

Schlussbeschichtung:
Brillux  Hydro-PU-Tec Seidenmattlack 2088 oder siehe
Tabelle  C)
GEWERKESPEZIFISCHE VORBEMERKUNGEN Abs.4

Farbton: nach Angabe der Bauleitung

Das Aufmass erfolgt einseitig
Menge: 9,000 m²

**14.5.40 Metall - Rohre, Flacheisen etc. lackieren -innen-**
Metallrohre bis 60 mm Durchmesser bzw. Seitenlänge,
Flacheisen bis 60 mm Breite und ähnliches innen wie
folgt behandeln:

Den vorhandenen Altanstrich auf Haft- und Tragfähigkeit
prüfen. Ein nicht haft- und tragfähiger Untergrund ist
vollständig, wenn erforderlich auch ganzflächig, nach
Art des Bieters zu entfernen. Flächen sind zu reinigen,
gründlich zu entrosten und aufzurauhen.Vorhandene
Übergänge zur Altbeschichtung sind beizuschleifen und
zu spachteln. Freigelegte Flächen sind mit
Korrosionsschutz zu grundieren. Die Vorbehandelten
Flächen sind anschließend mit einer Grund-, Zwischen-,
und Schlussbeschichtung zu versehen.
Sämtliche Arbeiten wie das Entfernen von Altanstrichen,
das Schleifen und Spachteln von Metallflächen und
notwendige zusätzliche Grundier-, Zwischen- und
Schlussanstriche sind in den Preis einzukalkulieren.
einschl. aller Nebenarbeiten

Grundbeschichtung:
Brillux  Impredur Grund 835 oder gleichwertig

Zwischenbeschichtungen:
Brillux  Hochglanzlack 840 oder gleichwertig

Schlussbeschichtung:
Brillux  Hochglanzlack 840 oder gleichwertig

Farbton: nach Angabe der Bauleitung
Menge: 21,000 lfm

**14.5.50 Zulage: Anstrich Farbton -mittel getönt-**
Mittel getönte Anstriche

Farbton: nach Vorgabe der Bauleitung
Menge: 1,000 m²

**14.5.60 Zulage: Anstrich Farbton -satt getönt-**
Satt getönte Anstriche

Farbton: nach Vorgabe der Bauleitung
Menge: 1,000 m²

**14.5.70 Zulage: Anstrich Farbton -Vollton-**
Vollton, Anstriche

Farbton: nach Vorgabe der Bauleitung
Menge: 1,000 m²

**14.5.80 Heizungsrohre lackieren**
Heizungsrohre bis 50mm Durchmesser wie folgt behandeln:

Den vorhandenen Altanstrich auf Haft- und Tragfähigkeit
prüfen. Ein nicht haft- und tragfähiger Untergrund ist
vollständig, wenn erforderlich auch ganzflächig, nach
Art des Bieters zu entfernen. Flächen sind zu reinigen,
gründlich zu entrosten und aufzurauhen.Vorhandene
Übergänge zur Altbeschichtung sind beizuschleifen und
zu spachteln. Freigelegte Flächen sind mit
Korrosionsschutz zu grundieren. Die Vorbehandelten
Flächen sind anschließend mit einer Grund-, Zwischen-,
und Schlussbeschichtung zu versehen.
Sämtliche Arbeiten wie das Entfernen von Altanstrichen,
das Schleifen und Spachteln von Metallflächen und
notwendige zusätzliche Grundier-, Zwischen- und
Schlussanstriche sind in den Preis einzukalkulieren.
einschl. aller Nebenarbeiten

Grund-, und Schlussbeschichtung:
Brillux  Lacryl Heizkörperlack 265 oder siehe Tabelle
  C)
GEWERKESPEZIFISCHE VORBEMERKUNGEN Abs.4

Farbton: weiss
Menge: 2,500 lfm

### Bereich 15 Sonstiges

#### Abschnitt 15.1 Fliesen entfernen

**15.1.10 Fliesen an den Kopfwänden entfernen**
Wandfliesen einschl. Fliesenkleber entfernen,
Untergrund reinigen und anfallenden Bauschutt
fachgerecht entsorgen
Menge: 9,000 m²

#### Abschnitt 15.2 Trockenbauarbeiten

**15.2.10 Installationsschachtwand F90-A/ I 90 zweiseitig nach DIN 4102, vertikal**
Installationsschachtwand F90-A / I 90 zweiseitig nach
DIN 4102, horizontal und vertikal liefern und
fachgerecht montieren aus 2 x 25 mm
Silikat-Brandschutzbauplatten, zementgebunden,
wasserbeständig Z1 nach DIN EN 12467-12, Rohdichte ca.
8770 kg/m3, Druckfestigkeit ca 9,3 N/mm² nach DIN EN
826, nicht brennbar-A1, qualitätsgesichert nach ISO
9001.

Dem Angebot ist der gültige allgemeine bauaufsichtliche
Nachweis der angebotenen Konstruktion beizufügen.

Vertikal:

Wandhöhe:  10,00 m
Wandbreite:  0,50 m
Wandtiefe:  0,15 m

System:

Promat  Promat-Konstruktion 450.41 oder gleichwertig

Platten:

Promat  Promatect-H-Silikat- Bauschutzplatte oder
gleichwertig
Menge: 10,000 lfm

**15.2.20 Installationsschachtwand F90-A/ I 90 zweiseitig nach DIN 4102, horizontal**
Installationsschachtwand F90-A / I 90 zweiseitig nach
DIN 4102, horizontal und vertikal liefern und
fachgerecht montieren aus 2 x 25 mm
Silikat-Brandschutzbauplatten, zementgebunden,
wasserbeständig Z1 nach DIN EN 12467-12, Rohdichte ca.
8770 kg/m3, Druckfestigkeit ca 9,3 N/mm² nach DIN EN
826, nicht brennbar-A1, qualitätsgesichert nach ISO
9001.

Dem Angebot ist der gültige allgemeine bauaufsichtliche
Nachweis der angebotenen Konstruktion beizufügen.

Horizontal:

Wandhöhe:  0,20 m
Wandbreite:  2,37 m
Wandtiefe:  0,15 m

System:

Promat  Promat-Konstruktion 450.41 oder gleichwertig

Platten:

Promat  Promatect-H-Silikat- Bauschutzplatte oder
gleichwertig
Menge: 7,500 lfm

#### Abschnitt 15.3 Briefkastenschlitze verschließen

**15.3.10 Briefkastenschlitze an WET verschließen**
Briefkastenschlitze verschließen mittels Blecheinlage
Abmessungen Blech ca.: 100x250 mm
Menge: 9,000 St

### Bereich 16 Stundenlohnarbeiten

#### Abschnitt 16.1 Facharbeiter

**16.1.10 Maler - Geselle**
*** Bedarfsposition mit GB
-nur nach Absprache mit der Bauleitung-

Stundenlohnarbeiten werden nur nach Erteilung
gesonderter Beauftragung ausgeführt und vergütet. Die
Kosten der Regiearbeit sind vorab der Bauleitung
schriftlich anzugeben.
Die Abrechnung erfolgt nach Verrechnungssätzen gegen
Nachweis der tatsächlich geleisteten Stunden
Menge: 5,000 Std

### Bereich 17 Ostpreußendamm 135 d, 12207 Berlin

### Bereich 18 Maler- & Lackierarbeiten

#### Abschnitt 18.1 Allgemeine Vorarbeiten

**18.1.10 Bodenlächen mit Filzpappe schützen**
Filzpappe liefern und Bodenflächen abdecken und vor
Verschmutzung schützen.  Eventuelle Abklebearbeiten
sowie die Entsorgung nach Abschluss der Arbeiten sind
in den Preis einzukalkulieren.
Menge: 41,000 m²

**18.1.20 Flächen mit Folie schützen**
Abdeckfolie liefern und Bodenflächen, Treppen, Fenster
etc. abdecken und vor Verschmutzung schützen.
Eventuelle Abklebearbeiten sowie die Entsorgung nach
Abschluss der Arbeiten sind in den Preis
einzukalkulieren.
Menge: 55,000 m²

#### Abschnitt 18.2 Wand- und Deckenflächen vorbehandeln

**18.2.10 Flächen grundieren**
Wand- oder Deckenflächen mit einer für den Untergrund
geeigneten und dem weiteren Aufbau erforderlichen
Grundbeschichtung nach Herstellervorgabe grundieren.

Brillux  Lacryl Tiefgrund ELF 595 oder siehe Tabelle
  C)
GEWERKESPEZIFISCHE VORBEMERKUNGEN Abs.4
Menge: 149,000 m²

**18.2.20 Flächen spachteln**
-nur auf Anweisung der Bauleitung-

Wand- oder Deckenflächen vollflächig mit einer
geeigneten Spachtelmasse nach Herstellervorgabe
spachteln, glätten und planschleifen einschl.
Grundierung.

Brillux  Lacryl Tiefgrund ELF 595  oder siehe
Tabelle  C)
GEWERKESPEZIFISCHE VORBEMERKUNGEN Abs.4

Brillux  Füll- und Spachtelmasse 143  oder siehe
Tabelle  C)
GEWERKESPEZIFISCHE VORBEMERKUNGEN Abs.4
Menge: 20,000 m²

#### Abschnitt 18.3 Wand- und Deckenflächen bearbeiten

**18.3.10 Deckenflächen mit Dispersionsfarbe streichen**
Deckenflächen auf vorbereitetem Untergrund mit
waschbeständiger Dispersionsfarbe für Innen deckend
beschichten.

Brillux  Malerweiß ELF  oder siehe Tabelle
  C)
GEWERKESPEZIFISCHE VORBEMERKUNGEN Abs.4

Nassabriebbeständigkeit: Klasse 3

Farbton: weiss oder hellgetönt
Menge: 37,000 m²

**18.3.20 Wandflächen mit Dispersionsfarbe streichen**
Wandflächen auf vorbereitetem Untergrund mit
scheuerbeständiger Dispersionsfarbe für Innen deckend
beschichten.

Brillux  Glemalux ELF 1000  oder siehe Tabelle
  C) GEWERKESPEZIFISCHE
VORBEMERKUNGEN Abs.4

Nassabriebbeständigkeit: Klasse 1

Farbton: weiss oder hellgetönt
Menge: 115,000 m²

**18.3.30 Flächen mit Latexfarbe streichen**
-nur auf Anweisung der Bauleitung-

Wandflächen im Sockelbereich auf vorbereitetem
Untergrund mit scheuerbeständiger Dispersionsfarbe,
seidenglänzend oder hochglänzend, deckend beschichten.

Brillux  Hochglanzlatex  ELF 996  oder siehe Tabelle
  C)
GEWERKESPEZIFISCHE VORBEMERKUNGEN Abs.4

Nassabriebbeständigkeit: Klasse 1

Farbton: weiss oder hellgetönt
Menge: 9,000 m²

**18.3.40 Zulage: Anstrich Farbton -mittel getönt**
Mittel getönte Anstriche der Nassabriebbeständigkeit:
Klasse 1, 2 und 3

Farbton: nach Vorgabe der Bauleitung
Menge: 1,000 m²

**18.3.50 Zulage: Anstrich Farbton -satt getönt**
Satt getönte Anstriche der Nassabriebbeständigkeit:
Klasse 1, 2 und 3

Farbton: nach Vorgabe der Bauleitung
Menge: 1,000 m²

**18.3.60 Zulage: Anstrich Farbton -Vollton-**
Vollton, Anstriche der Nassabriebbeständigkeit: Klasse
1, 2 und 3

Farbton: nach Vorgabe der Bauleitung
Menge: 1,000 m²

**18.3.70 Zulage: scharfkantiges Abkleben für 2-farbige Anstriche**
-nur auf Anweisung der Bauleitung-

Zulage Für scharfkantiges Abkleben für 2-farbige
Anstricharbeiten um einen sauberen, geraden Übergang
von einem Farbton zum anderen zu gewährleisten
Menge: 42,000 lfm

**18.3.80 Versiegelung mit Acrylat**
Fugen zwischen Putz-, Beton- und Gipskartonflächen oder
ähnlichen Baustoffen mit dauerelastischer
Acryl-Fugenmasse versiegeln, einschl. abkleben falls
erforderlich.

Brillux  Acryl-Dichtmasse 395  oder siehe Tabelle
  C)
GEWERKESPEZIFISCHE VORBEMERKUNGEN Abs.4
Menge: 100,000 lfm

#### Abschnitt 18.4 Holzflächen bearbeiten

**18.4.10 Holz - Türen lackieren -innen-**
Türen, Futter und Bekleidungen etc., innen,
wie folgt behandeln:

Den vorhandenen Altanstrich auf Haft- und Tragfähigkeit
prüfen. Ein nicht tragfähiger Untergrund ist
vollständig, wenn erforderlich auch ganzflächig, nach
Art des Bieters zu entfernen. Flächen sind zu reinigen,
anzulaugen und aufzurauhen. Vorhandene Übergänge zur
Altbeschichtung sind beizuschleifen und zu spachteln.
Freigelegte Flächen sind zu grundieren. Fugen, Löcher
und
Risse sind mit Holzspachtel auszuspachteln. Loser und
schadhafter Kitt der Falze von Fenstern und Türen ist
zu entfernen und mit Kitt beizuarbeiten. Vorhandene
Eisenteile sind zu entrosten und mit Korrosionsschutz
zu grundieren.
Sämtliche Arbeiten wie das Entfernen von Altanstrichen,
das Schleifen und Spachteln von Holzflächen und
notwendige zusätzliche Grundier-, Zwischen- und
Schlussbeschichtungen sind in den Preis
einzukalkulieren.
einschl. aller Nebenarbeiten

Grundbeschichtung:
Brillux  Hydro-PU-Tec Vorlack 2020 oder siehe Tabelle
  C)
GEWERKESPEZIFISCHE VORBEMERKUNGEN Abs.4

Zwischenbeschichtung:
Brillux  Hydro-PU-Tec Seidenmattlack 2088 oder siehe
Tabelle  C)
GEWERKESPEZIFISCHE VORBEMERKUNGEN Abs.4

Schlussbeschichtung:
Brillux  Hydro-PU-Tec Seidenmattlack 2088 oder siehe
Tabelle  C)
GEWERKESPEZIFISCHE VORBEMERKUNGEN Abs.4

Farbton: nach Angabe der Bauleitung
Menge: 11,500 m²

**18.4.20 Holz - Türen lackieren -außen-**
Türen, Futter und Bekleidungen etc., aussen, (wie
Hoftüren, Balkontüren, etc...)
wie folgt behandeln:

Den vorhandenen Altanstrich auf Haft- und Tragfähigkeit
prüfen. Ein nicht tragfähiger Untergrund ist
vollständig, wenn erforderlich auch ganzflächig, nach
Art des Bieters zu entfernen. Flächen sind zu reinigen,
anzulaugen und aufzurauhen. Vorhandene Übergänge zur
Altbeschichtung sind beizuschleifen und zu spachteln.
Freigelegte Flächen sind zu grundieren. Fugen, Löcher
und
Risse sind mit Holzspachtel auszuspachteln. Loser und
schadhafter Kitt der Falze von Fenstern und Türen ist
zu entfernen und mit Kitt beizuarbeiten. Vorhandene
Eisenteile sind zu entrosten und mit Korrosionsschutz
zu grundieren.
Sämtliche Arbeiten wie das Entfernen von Altanstrichen,
das Schleifen und Spachteln von Holzflächen und
notwendige zusätzliche Grundier-, Zwischen- und
Schlussbeschichtungen sind in den Preis
einzukalkulieren.
einschl. aller Nebenarbeiten

Grundbeschichtung:
Brillux  Impredur Grund 835 oder siehe Tabelle
  C) GEWERKESPEZIFISCHE
VORBEMERKUNGEN Abs.4

Zwischenbeschichtung:
Brillux  Hochglanzlack 840 oder siehe Tabelle
  C) GEWERKESPEZIFISCHE
VORBEMERKUNGEN Abs.4

Schlussbeschichtung:
Brillux  Hochglanzlack 840 oder siehe Tabelle
  C) GEWERKESPEZIFISCHE
VORBEMERKUNGEN Abs.4

Farbton: nach Angabe der Bauleitung
Menge: 11,000 m²

**18.4.30 Zulage: Anstrich Farbton -mittel getönt-**
Mittel getönte Anstriche

Farbton: nach Vorgabe der Bauleitung
Menge: 1,000 m²

**18.4.40 Zulage: Anstrich Farbton -satt getönt-**
Satt getönte Anstriche

Farbton: nach Vorgabe der Bauleitung
Menge: 1,000 m²

**18.4.50 Zulage: Anstrich Farbton -Vollton-**
Vollton, Anstriche

Farbton: nach Vorgabe der Bauleitung
Menge: 1,000 m²

#### Abschnitt 18.5 Metallflächen bearbeiten

**18.5.10 Metall - Türen lackieren -innen-**
Metall - Türen, beidseitig, innen, wie folgt behandeln:

Den vorhandenen Altanstrich auf Haft- und Tragfähigkeit
prüfen. Ein nicht haft- und tragfähiger Untergrund ist
vollständig, wenn erforderlich auch ganzflächig, nach
Art des Bieters zu entfernen. Flächen sind zu reinigen,
gründlich zu entrosten und aufzurauhen.Vorhandene
Übergänge zur Altbeschichtung sind beizuschleifen und
zu spachteln. Freigelegte Flächen sind mit
Korrosionsschutz zu grundieren. Die Vorbehandelten
Flächen sind anschließend mit einer Grund-, Zwischen-,
und Schlussbeschichtung zu versehen.
Sämtliche Arbeiten wie das Entfernen von Altanstrichen,
das Schleifen und Spachteln von Metallflächen und
notwendige zusätzliche Grundier-, Zwischen- und
Schlussanstriche sind in den Preis einzukalkulieren.
einschl. aller Nebenarbeiten

Grundbeschichtung:
 Brillux  Hydro-PU-Tec Vorlack 2020 oder siehe Tabelle
  C)
GEWERKESPEZIFISCHE VORBEMERKUNGEN Abs.4

Zwischenbeschichtung:
Brillux  Hydro-PU-Tec Seidenmattlack 2088 oder siehe
Tabelle  C)
GEWERKESPEZIFISCHE VORBEMERKUNGEN Abs.4

Schlussbeschichtung:
Brillux  Hydro-PU-Tec Seidenmattlack 2088 oder siehe
Tabelle  C)
GEWERKESPEZIFISCHE VORBEMERKUNGEN Abs.4

Farbton: nach Angabe der Bauleitung
Menge: 3,500 m²

**18.5.20 Metall - Zargen lackieren -innen-**
Metall - Zargen, innen, wie folgt behandeln:

Den vorhandenen Altanstrich auf Haft- und Tragfähigkeit
prüfen. Ein nicht haft- und tragfähiger Untergrund ist
vollständig, wenn erforderlich auch ganzflächig, nach
Art des Bieters zu entfernen. Flächen sind zu reinigen,
gründlich zu entrosten und aufzurauhen.Vorhandene
Übergänge zur Altbeschichtung sind beizuschleifen und
zu spachteln. Freigelegte Flächen sind mit
Korrosionsschutz zu grundieren. Die Vorbehandelten
Flächen sind anschließend mit einer Grund-, Zwischen-,
und Schlussbeschichtung zu versehen.
Sämtliche Arbeiten wie das Entfernen von Altanstrichen,
das Schleifen und Spachteln von Metallflächen und
notwendige zusätzliche Grundier-, Zwischen- und
Schlussanstriche sind in den Preis einzukalkulieren.
einschl. aller Nebenarbeiten

Grundbeschichtung:
 Brillux  Hydro-PU-Tec Vorlack 2020 oder siehe Tabelle
  C)
GEWERKESPEZIFISCHE VORBEMERKUNGEN Abs.4

Zwischenbeschichtung:
Brillux  Hydro-PU-Tec Seidenmattlack 2088 oder siehe
Tabelle  C)
GEWERKESPEZIFISCHE VORBEMERKUNGEN Abs.4

Schlussbeschichtung:
Brillux  Hydro-PU-Tec Seidenmattlack 2088 oder siehe
Tabelle  C)
GEWERKESPEZIFISCHE VORBEMERKUNGEN Abs.4

Farbton: nach Angabe der Bauleitung
Menge: 35,000 lfm

**18.5.30 Metall - Geländer und Gitter lackieren -innen-**
Metall - Geländer und sonstiges Gitterwerk innen wie
folgt behandeln:

Den vorhandenen Altanstrich auf Haft- und Tragfähigkeit
prüfen. Ein nicht haft- und tragfähiger Untergrund ist
vollständig, wenn erforderlich auch ganzflächig, nach
Art des Bieters zu entfernen. Flächen sind zu reinigen,
gründlich zu entrosten und aufzurauhen.Vorhandene
Übergänge zur Altbeschichtung sind beizuschleifen und
zu spachteln. Freigelegte Flächen sind mit
Korrosionsschutz zu grundieren. Die Vorbehandelten
Flächen sind anschließend mit einer Grund-, Zwischen-,
und Schlussbeschichtung zu versehen.
Sämtliche Arbeiten wie das Entfernen von Altanstrichen,
das Schleifen und Spachteln von Metallflächen und
notwendige zusätzliche Grundier-, Zwischen- und
Schlussanstriche sind in den Preis einzukalkulieren.
einschl. aller Nebenarbeiten

Grundbeschichtung:
 Brillux  Hydro-PU-Tec Vorlack 2020 oder siehe Tabelle
  C)
GEWERKESPEZIFISCHE VORBEMERKUNGEN Abs.4

Zwischenbeschichtung:
Brillux  Hydro-PU-Tec Seidenmattlack 2088 oder siehe
Tabelle  C)
GEWERKESPEZIFISCHE VORBEMERKUNGEN Abs.4

Schlussbeschichtung:
Brillux  Hydro-PU-Tec Seidenmattlack 2088 oder siehe
Tabelle  C)
GEWERKESPEZIFISCHE VORBEMERKUNGEN Abs.4

Farbton: nach Angabe der Bauleitung

Das Aufmass erfolgt einseitig
Menge: 9,000 m²

**18.5.40 Metall - Rohre, Flacheisen etc. lackieren -innen-**
Metallrohre bis 60 mm Durchmesser bzw. Seitenlänge,
Flacheisen bis 60 mm Breite und ähnliches innen wie
folgt behandeln:

Den vorhandenen Altanstrich auf Haft- und Tragfähigkeit
prüfen. Ein nicht haft- und tragfähiger Untergrund ist
vollständig, wenn erforderlich auch ganzflächig, nach
Art des Bieters zu entfernen. Flächen sind zu reinigen,
gründlich zu entrosten und aufzurauhen.Vorhandene
Übergänge zur Altbeschichtung sind beizuschleifen und
zu spachteln. Freigelegte Flächen sind mit
Korrosionsschutz zu grundieren. Die Vorbehandelten
Flächen sind anschließend mit einer Grund-, Zwischen-,
und Schlussbeschichtung zu versehen.
Sämtliche Arbeiten wie das Entfernen von Altanstrichen,
das Schleifen und Spachteln von Metallflächen und
notwendige zusätzliche Grundier-, Zwischen- und
Schlussanstriche sind in den Preis einzukalkulieren.
einschl. aller Nebenarbeiten

Grundbeschichtung:
Brillux  Impredur Grund 835 oder gleichwertig

Zwischenbeschichtungen:
Brillux  Hochglanzlack 840 oder gleichwertig

Schlussbeschichtung:
Brillux  Hochglanzlack 840 oder gleichwertig

Farbton: nach Angabe der Bauleitung
Menge: 21,000 lfm

**18.5.50 Zulage: Anstrich Farbton -mittel getönt-**
Mittel getönte Anstriche

Farbton: nach Vorgabe der Bauleitung
Menge: 1,000 m²

**18.5.60 Zulage: Anstrich Farbton -satt getönt-**
Satt getönte Anstriche

Farbton: nach Vorgabe der Bauleitung
Menge: 1,000 m²

**18.5.70 Zulage: Anstrich Farbton -Vollton-**
Vollton, Anstriche

Farbton: nach Vorgabe der Bauleitung
Menge: 1,000 m²

**18.5.80 Heizungsrohre lackieren**
Heizungsrohre bis 50mm Durchmesser wie folgt behandeln:

Den vorhandenen Altanstrich auf Haft- und Tragfähigkeit
prüfen. Ein nicht haft- und tragfähiger Untergrund ist
vollständig, wenn erforderlich auch ganzflächig, nach
Art des Bieters zu entfernen. Flächen sind zu reinigen,
gründlich zu entrosten und aufzurauhen.Vorhandene
Übergänge zur Altbeschichtung sind beizuschleifen und
zu spachteln. Freigelegte Flächen sind mit
Korrosionsschutz zu grundieren. Die Vorbehandelten
Flächen sind anschließend mit einer Grund-, Zwischen-,
und Schlussbeschichtung zu versehen.
Sämtliche Arbeiten wie das Entfernen von Altanstrichen,
das Schleifen und Spachteln von Metallflächen und
notwendige zusätzliche Grundier-, Zwischen- und
Schlussanstriche sind in den Preis einzukalkulieren.
einschl. aller Nebenarbeiten

Grund-, und Schlussbeschichtung:
Brillux  Lacryl Heizkörperlack 265 oder siehe Tabelle
  C)
GEWERKESPEZIFISCHE VORBEMERKUNGEN Abs.4

Farbton: weiss
Menge: 2,500 lfm

### Bereich 19 Sonstiges

#### Abschnitt 19.1 Fliesen entfernen

**19.1.10 Fliesen an den Kopfwänden entfernen**
Wandfliesen einschl. Fliesenkleber entfernen,
Untergrund reinigen und anfallenden Bauschutt
fachgerecht entsorgen
Menge: 9,000 m²

#### Abschnitt 19.2 Trockenbauarbeiten

**19.2.10 Installationsschachtwand F90-A/ I 90 zweiseitig nach DIN 4102, vertikal**
Installationsschachtwand F90-A / I 90 zweiseitig nach
DIN 4102, horizontal und vertikal liefern und
fachgerecht montieren aus 2 x 25 mm
Silikat-Brandschutzbauplatten, zementgebunden,
wasserbeständig Z1 nach DIN EN 12467-12, Rohdichte ca.
8770 kg/m3, Druckfestigkeit ca 9,3 N/mm² nach DIN EN
826, nicht brennbar-A1, qualitätsgesichert nach ISO
9001.

Dem Angebot ist der gültige allgemeine bauaufsichtliche
Nachweis der angebotenen Konstruktion beizufügen.

Vertikal:

Wandhöhe:  10,00 m
Wandbreite:  0,50 m
Wandtiefe:  0,15 m

System:

Promat  Promat-Konstruktion 450.41 oder gleichwertig

Platten:

Promat  Promatect-H-Silikat- Bauschutzplatte oder
gleichwertig
Menge: 10,000 lfm

**19.2.20 Installationsschachtwand F90-A/ I 90 zweiseitig nach DIN 4102, horizontal**
Installationsschachtwand F90-A / I 90 zweiseitig nach
DIN 4102, horizontal und vertikal liefern und
fachgerecht montieren aus 2 x 25 mm
Silikat-Brandschutzbauplatten, zementgebunden,
wasserbeständig Z1 nach DIN EN 12467-12, Rohdichte ca.
8770 kg/m3, Druckfestigkeit ca 9,3 N/mm² nach DIN EN
826, nicht brennbar-A1, qualitätsgesichert nach ISO
9001.

Dem Angebot ist der gültige allgemeine bauaufsichtliche
Nachweis der angebotenen Konstruktion beizufügen.

Horizontal:

Wandhöhe:  0,20 m
Wandbreite:  2,37 m
Wandtiefe:  0,15 m

System:

Promat  Promat-Konstruktion 450.41 oder gleichwertig

Platten:

Promat  Promatect-H-Silikat- Bauschutzplatte oder
gleichwertig
Menge: 7,500 lfm

#### Abschnitt 19.3 Briefkastenschlitze verschließen

**19.3.10 Briefkastenschlitze an WET verschließen**
Briefkastenschlitze verschließen mittels Blecheinlage
Abmessungen Blech ca.: 100x250 mm
Menge: 6,000 St

### Bereich 20 Stundenlohnarbeiten

#### Abschnitt 20.1 Facharbeiter

**20.1.10 Maler - Geselle**
*** Bedarfsposition mit GB
-nur nach Absprache mit der Bauleitung-

Stundenlohnarbeiten werden nur nach Erteilung
gesonderter Beauftragung ausgeführt und vergütet. Die
Kosten der Regiearbeit sind vorab der Bauleitung
schriftlich anzugeben.
Die Abrechnung erfolgt nach Verrechnungssätzen gegen
Nachweis der tatsächlich geleisteten Stunden
Menge: 5,000 Std
